# Termostato para sistema de calefacción por techo, pared o suelo radiantes

- Propiedad del archivo: CYPE INGENIEROS, S.A.
- Formato: FIEBDC-3/2002
- Ámbito geográfico: México
- Divisa: MXN
- Costes indirectos: 3.00 %
- Gastos generales: 13.00 %
- Beneficio industrial: 6.00 %
- IVA: 16.00 %

## I Instalaciones

### IC Calefacción, refrigeración, climatización y agua caliente sanitaria

#### ICM Emisores eléctricos para calefacción

**ICM058** Ud Termostato para sistema de calefacción por techo, pared o suelo radiantes.
Termostato digital programable, vía cable, modelo Set T-871F "UPONOR IBERIA", para empotrar, alimentación a 230 V, grado de protección IP30, campo de regulación de 5°C a 30°C, con sonda de temperatura de suelo.
Incluye: Conexionado eléctrico con los emisores y con la red eléctrica suministradora. Comprobación de su correcto funcionamiento.
Criterio de cuantificación de proyecto: Número de unidades previstas, según documentación gráfica de Proyecto.
Criterio de cuantificación de obra: Se medirá el número de unidades realmente ejecutadas según especificaciones de Proyecto.

| Código | Ud | Descripción | Rendimiento | Precio | Importe |
|---|---|---|---|---|---|
| mt38esu324d | Ud | Termostato digital programable, vía cable, modelo Set T-871F "UPONOR IBERIA", para empotrar, alimentación a 230 V, grado de protección IP30, campo de regulación de 5°C a 30°C, con sonda de temperatura de suelo. (material) | 1.000 | 6436.15 | 6436.15 |
| mt35aia010a | m | Tubo curvable de PVC, corrugado, de color negro, de 16 mm de diámetro nominal, para canalización empotrada en obra de mampostería (paredes y techos). Resistencia a la compresión 320 N, resistencia al impacto 1 julio, temperatura de trabajo -5°C hasta 60°C, con grado de protección IP545, no propagador de la llama. (material) | 3.000 | 10.92 | 32.76 |
| mt35cun020a | m | Cable unipolar H07Z1-K (AS), siendo su tensión asignada de 450/750 V, reacción al fuego clase Cca-s1a,d1,a1 según UNE-EN 50575, con conductor multifilar de cobre clase 5 (-K) de 1,5 mm² de sección, con aislamiento de compuesto termoplástico a base de poliolefina libre de halógenos con baja emisión de humos y gases corrosivos (Z1). (material) | 9.000 | 12.15 | 109.35 |
| mo004 | h | Oficial calefactor. (mano de obra) | 0.135 | 123.28 | 16.64 |
| mo103 | h | Ayudante calefactor. (mano de obra) | 0.135 | 72.91 | 9.84 |
| % | % | Herramienta menor | 2 % | 6604.74 | 132.09 |
|  |  | Costes directos |  |  | 6736.83 |
