# Colector prefabricado de distribución de agua para uso doméstico

- Propiedad del archivo: CYPE INGENIEROS, S.A.
- Formato: FIEBDC-3/2002
- Ámbito geográfico: México
- Divisa: MXN
- Costes indirectos: 3.00 %
- Gastos generales: 13.00 %
- Beneficio industrial: 6.00 %
- IVA: 16.00 %

## I Instalaciones

### IC Calefacción, refrigeración, climatización y agua caliente sanitaria

#### ICS Sistemas de conducción de agua

**ICS025** Ud Colector prefabricado de distribución de agua para uso doméstico.
Colector modular metálico, modelo S "UPONOR IBERIA", de 1" de diámetro, con tres ramales de 1/2" de diámetro, para unión roscada, alojado en centro de carga de plástico.
Incluye: Replanteo. Colocación y fijación del centro de carga. Montaje de las válvulas de corte. Colocación y fijación del colector. Conexión a la red de distribución. Comprobación de su correcto funcionamiento.
Criterio de cuantificación de proyecto: Número de unidades previstas, según documentación gráfica de Proyecto.
Criterio de cuantificación de obra: Se medirá el número de unidades realmente ejecutadas según especificaciones de Proyecto.

| Código | Ud | Descripción | Rendimiento | Precio | Importe |
|---|---|---|---|---|---|
| mt38acu150c | Ud | Centro de carga de plástico, "UPONOR IBERIA", con abrazaderas de 1" y puerta, para empotrar. (material) | 1.000 | 693.96 | 693.96 |
| mt38acu100h | Ud | Colector modular metálico, modelo S "UPONOR IBERIA", de 1" de diámetro, con tres ramales de 1/2" de diámetro, para unión roscada. (material) | 2.000 | 1056.35 | 2112.70 |
| mt38acu101d | Ud | Tapón roscado hembra para colector de 1" de diámetro, "UPONOR IBERIA". (material) | 2.000 | 257.80 | 515.60 |
| mt38acu103b | Ud | Válvula de esfera para cierre del circuito del colector con conexión macho y hembra de 1" de diámetro, "UPONOR IBERIA". (material) | 2.000 | 2343.22 | 4686.44 |
| mt38www012 | Ud | Material auxiliar para instalaciones de calefacción y agua caliente sanitaria (material) | 1.000 | 62.22 | 62.22 |
| mo004 | h | Oficial calefactor. (mano de obra) | 0.355 | 123.28 | 43.76 |
| mo103 | h | Ayudante calefactor. (mano de obra) | 0.355 | 72.91 | 25.88 |
| % | % | Herramienta menor | 2 % | 8140.56 | 162.81 |
|  |  | Costes directos |  |  | 8303.37 |
