# Instalación interior para cocina

- Propiedad del archivo: CYPE INGENIEROS, S.A.
- Formato: FIEBDC-3/2002
- Ámbito geográfico: México
- Divisa: MXN
- Costes indirectos: 3.00 %
- Gastos generales: 13.00 %
- Beneficio industrial: 6.00 %
- IVA: 16.00 %

## I Instalaciones

### IF Plomería

#### IFI Instalación interior

**IFI012** Ud Instalación interior para cocina.
Instalación interior de plomería para cocina con dotación para: tarja de cocina, toma y llave de paso para lavavajillas, realizada con tubo de polietileno reticulado (PE-X), modelo Aqua Pipe "UPONOR IBERIA", para la red de agua fría y caliente que conecta el ramal particular o una de sus ramificaciones con cada uno de los muebles sanitarios, con los diámetros necesarios para cada punto de servicio. Incluso llaves de paso de cuarto húmedo para el corte del suministro de agua, material auxiliar para montaje y sujeción a la obra, ramal particular, accesorios de ramales.
Criterio de valoración económica: El precio no incluye las ayudas de albañilería para instalaciones.
Incluye: Replanteo. Colocación y fijación de tuberías y llaves.
Criterio de cuantificación de proyecto: Número de unidades previstas, según documentación gráfica de Proyecto.
Criterio de cuantificación de obra: Se medirá el número de unidades realmente ejecutadas según especificaciones de Proyecto.

| Código | Ud | Descripción | Rendimiento | Precio | Importe |
|---|---|---|---|---|---|
| mt37tpu400i | Ud | Material auxiliar para montaje y sujeción a la obra de las tuberías de polietileno reticulado (PE-Xa), serie 5, modelo Aqua Pipe "UPONOR IBERIA", de 16 mm de diámetro exterior. (material) | 8.100 | 2.35 | 19.04 |
| mt37tpu010ig | m | Tubo de polietileno reticulado (PE-Xa), serie 5, modelo Aqua Pipe "UPONOR IBERIA", de 16 mm de diámetro exterior, PN=6 atm y 1,8 mm de espesor, sistema de unión Quick and Easy, suministrado en rollos, según ISO 15875-2, con el precio incrementado el 30% en concepto de accesorios y piezas especiales. (material) | 8.100 | 61.09 | 494.83 |
| mt37tpu400j | Ud | Material auxiliar para montaje y sujeción a la obra de las tuberías de polietileno reticulado (PE-Xa), serie 5, modelo Aqua Pipe "UPONOR IBERIA", de 20 mm de diámetro exterior. (material) | 11.000 | 3.05 | 33.55 |
| mt37tpu010jg | m | Tubo de polietileno reticulado (PE-Xa), serie 5, modelo Aqua Pipe "UPONOR IBERIA", de 20 mm de diámetro exterior, PN=6 atm y 1,9 mm de espesor, sistema de unión Quick and Easy, suministrado en rollos, según ISO 15875-2, con el precio incrementado el 30% en concepto de accesorios y piezas especiales. (material) | 11.000 | 79.42 | 873.62 |
| mt37avu020f | Ud | Válvula de esfera, de latón, de 20 mm de diámetro, "UPONOR IBERIA", sistema de unión Quick and Easy. (material) | 2.000 | 492.48 | 984.96 |
| mt37avu100h | Ud | Maneta vista de acero inoxidable, "UPONOR IBERIA". (material) | 2.000 | 237.97 | 475.94 |
| mt31gcg070a | Ud | Llave de paso para lavadora o lavavajillas, para roscar, gama básica, de 1/2" de diámetro. (material) | 1.000 | 758.79 | 758.79 |
| op00ato010 |  | Atornillador. | 1.000 | 0.00 | 0.00 |
| op00mar010 |  | Martillo. | 1.000 | 0.00 | 0.00 |
| op00tal010 |  | Taladro. | 1.000 | 0.00 | 0.00 |
| mo008 | h | Oficial plomero. (mano de obra) | 5.046 | 123.28 | 622.07 |
| mo107 | h | Ayudante plomero. (mano de obra) | 5.046 | 72.91 | 367.90 |
| % | % | Herramienta menor | 2 % | 4630.70 | 92.61 |
|  |  | Costes directos |  |  | 4723.31 |
