# Accesorio para tubería de distribución de agua para sistema de calefacción y refrigeración por techo radiante

- Propiedad del archivo: CYPE Ingenieros S.A.
- Formato: FIEBDC-3/2016
- Programa: Generador de precios de la construcción. CYPE Ingenieros, S.A.
- Fecha: 23/05/2024
- Ámbito geográfico: México
- Divisa: MXN
- Costes indirectos: 3 %
- Gastos generales: 13 %
- Beneficio industrial: 6 %
- IVA: 16 %

## I Instalaciones

### IC Calefacción, refrigeración, climatización y agua caliente sanitaria

#### ICE Emisores por agua para calefacción y refrigeración

**ICE024** Ud Accesorio para tubería de distribución de agua para sistema de calefacción y refrigeración por techo radiante.
Conjunto de piezas para la formación de una ramal en la tubería, formado por Tee con salida roscada hembra, de latón, de 20 mm x 1/2" x 20 mm, racor con salida roscada macho, de latón, de 15 mm x 1/2" y conector de 10x15 mm de diámetro.
Incluye: Colocación y fijación del accesorio.
Criterio de cuantificación de proyecto: Número de unidades previstas, según documentación gráfica de Proyecto.
Criterio de cuantificación de obra: Se medirá el número de unidades realmente ejecutadas según especificaciones de Proyecto.

| Código | Ud | Descripción | Rendimiento | Precio | Importe |
|---|---|---|---|---|---|
| mt37tpu531b | Ud | Tee con salida roscada hembra, de latón, de 20 mm x 1/2" x 20 mm. (material) | 1 | 169.02 | 169.020 |
| mt38etu037a | Ud | Racor con salida roscada macho, de latón, de 15 mm x 1/2". (material) | 1 | 328.26 | 328.260 |
| mt38etu035a | Ud | Conector de 10x15 mm de diámetro. (material) | 1 | 335.89 | 335.890 |
| mo103 | h | Ayudante calefactor. (mano de obra) | 0.014 | 72.91 | 1.021 |
| % | % | Herramienta menor | 2 % | 834.191 | 16.684 |
|  |  | Costes directos |  |  | 850.875 |
