# Accesorio para tubería de distribución de agua para sistema de calefacción y refrigeración por techo radiante

- Propiedad del archivo: CYPE Ingenieros S.A.
- Formato: FIEBDC-3/2016
- Programa: Generador de precios de la construcción. CYPE Ingenieros, S.A.
- Fecha: 23/05/2024
- Ámbito geográfico: México
- Divisa: MXN
- Costes indirectos: 3 %
- Gastos generales: 13 %
- Beneficio industrial: 6 %
- IVA: 16 %

## I Instalaciones

### IC Calefacción, refrigeración, climatización y agua caliente sanitaria

#### ICE Emisores por agua para calefacción y refrigeración

**ICE024** Ud Accesorio para tubería de distribución de agua para sistema de calefacción y refrigeración por techo radiante.
Tee de latón, de 20x9,9x20 mm, "UPONOR IBERIA".
Incluye: Colocación y fijación del accesorio.
Criterio de cuantificación de proyecto: Número de unidades previstas, según documentación gráfica de Proyecto.
Criterio de cuantificación de obra: Se medirá el número de unidades realmente ejecutadas según especificaciones de Proyecto.

| Código | Ud | Descripción | Rendimiento | Precio | Importe |
|---|---|---|---|---|---|
| mt38etu108b | Ud | Tee de latón, de 20x9,9x20 mm, "UPONOR IBERIA", sistema de unión Quick and Easy, incluso anillos. (material) | 1 | 439.43 | 439.430 |
| mo103 | h | Ayudante calefactor. (mano de obra) | 0.014 | 72.91 | 1.021 |
| % | % | Herramienta menor | 2 % | 440.451 | 8.809 |
|  |  | Costes directos |  |  | 449.260 |
