# Colector para calefacción y refrigeración por techo radiante

- Propiedad del archivo: CYPE Ingenieros S.A.
- Formato: FIEBDC-3/2016
- Programa: Generador de precios de la construcción. CYPE Ingenieros, S.A.
- Fecha: 23/05/2024
- Ámbito geográfico: México
- Divisa: MXN
- Costes indirectos: 3 %
- Gastos generales: 13 %
- Beneficio industrial: 6 %
- IVA: 16 %

## I Instalaciones

### IC Calefacción, refrigeración, climatización y agua caliente sanitaria

#### ICE Emisores por agua para calefacción y refrigeración

**ICE103** Ud Colector para calefacción y refrigeración por techo radiante.
Colector premontado de poliamida reforzada, modelo Vario M "UPONOR IBERIA", para 4 circuitos, compuesto de conexiones principales de 1", ramales de 3/4", termómetros, purgadores manuales, llave de llenado, llave de vaciado, caudalímetros, tapones terminales y soportes, válvulas de esfera para cierre del circuito del colector, modelo Vario, racores hembra de 20 mm x 3/4" eurocono, modelo Vario. Totalmente montado, conexionado y probado.
Incluye: Replanteo del emplazamiento del colector. Colocación del colector. Conexión de las tuberías al colector. Conexión del colector a la red de distribución interior o a la caldera.
Criterio de cuantificación de proyecto: Número de unidades previstas, según documentación gráfica de Proyecto.
Criterio de cuantificación de obra: Se medirá el número de unidades realmente ejecutadas según especificaciones de Proyecto.

| Código | Ud | Descripción | Rendimiento | Precio | Importe |
|---|---|---|---|---|---|
| mt37alu009J | Ud | Colector premontado de poliamida reforzada, modelo Vario M "UPONOR IBERIA", para 4 circuitos, compuesto de conexiones principales de 1", ramales de 3/4", termómetros, purgadores manuales, llave de llenado, llave de vaciado, caudalímetros, tapones terminales y soportes. (material) | 1 | 7736.91 | 7736.910 |
| mt37alu005t | Ud | Racor hembra de 20 mm x 3/4" eurocono, modelo Vario "UPONOR IBERIA". (material) | 8 | 203.38 | 1627.040 |
| mt37alu082d | Ud | Válvula de esfera para cierre del circuito del colector de 1" de diámetro, modelo Vario "UPONOR IBERIA". (material) | 2 | 743.22 | 1486.440 |
| mo004 | h | Oficial calefactor. (mano de obra) | 2.199 | 123.28 | 271.093 |
| mo103 | h | Ayudante calefactor. (mano de obra) | 2.199 | 72.91 | 160.329 |
| % | % | Herramienta menor | 2 % | 11281.812 | 225.636 |
|  |  | Costes directos |  |  | 11507.448 |

Residuos:
- colocación: mt37alu009J; factor de residuo 0.0165

## Recursos

**mt37alu009J** Ud Colector premontado de poliamida reforzada
Datos técnicos: Coste energético 39.743 MJ; Emisión de CO2 2.008 kg; Código LER 17 02 03; Masa del elemento 0.41 kg; Volumen 0.000683 m3
Residuos:
- embalaje: re150101 Envases de papel y cartón. (componente de residuo); rendimiento 0.042 kg; Código LER 15 01 01; Masa del elemento 1 kg; Volumen 0.001333 m3

**mt37alu005t** Ud Racor hembra de 20 mm x 3/4" eurocono, modelo Vario "UPONOR IBERIA"
Datos técnicos: Coste energético 41.153 MJ; Emisión de CO2 2.822 kg
Residuos:
- embalaje: re150101 Envases de papel y cartón; rendimiento 0.072 kg

**mt37alu082d** Ud Válvula de esfera para cierre del circuito del colector de 1" de diámetro, modelo Vario "UPONOR IBERIA"
Datos técnicos: Coste energético 254.804 MJ; Emisión de CO2 17.171 kg
Residuos:
- embalaje: re150101 Envases de papel y cartón; rendimiento 0.072 kg
