# Sistema de calefacción por suelo radiante para industria y sector terciario, con capa de mortero

- Propiedad del archivo: CYPE Ingenieros S.A.
- Formato: FIEBDC-3/2016
- Programa: Generador de precios de la construcción. CYPE Ingenieros, S.A.
- Fecha: 23/05/2024
- Ámbito geográfico: México
- Divisa: MXN
- Costes indirectos: 3 %
- Gastos generales: 13 %
- Beneficio industrial: 6 %
- IVA: 16 %

## I Instalaciones

### IC Calefacción, refrigeración, climatización y agua caliente sanitaria

#### ICE Emisores por agua para calefacción y refrigeración

**ICE140** m² Sistema de calefacción por suelo radiante para industria y sector terciario, con capa de mortero.
Sistema de calefacción por suelo radiante canales "UPONOR IBERIA", compuesto por canal adhesiva de fijación para tubo de 14 a 20 mm de diámetro, modelo Fix, banda de espuma de polietileno (PE), de 200x10 mm, modelo Magna, tubo de polietileno reticulado (PE-Xa), de 5 capas según el método UAX, con barrera de oxígeno (EVOH) y capa de protección de polietileno (PE) modificado, de 20 mm de diámetro exterior y 2 mm de espesor, modelo Comfort Pipe PLUS y mortero autonivelante, "UPONOR IBERIA", con resistencia a compresión de 20 N/mm², resistencia a flexión de 4 N/mm², de 40 mm de espesor. Totalmente montado, conexionado y probado.
Incluye: Preparación y limpieza de la superficie de apoyo. Replanteo de la instalación. Fijación del zócalo perimetral. Colocación de los canales de soporte de los tubos. Replanteo de la tubería. Colocación y fijación de las tuberías. Colado y extendido de la capa de mortero autonivelante.
Criterio de cuantificación de proyecto: Superficie útil, medida según documentación gráfica de Proyecto.
Criterio de cuantificación de obra: Se medirá la superficie realmente ejecutada según especificaciones de Proyecto.

| Código | Ud | Descripción | Rendimiento | Precio | Importe |
|---|---|---|---|---|---|
| mt17epu019d | m | Banda de espuma de polietileno (PE), de 200x10 mm, modelo Magna "UPONOR IBERIA". (material) | 0.6 | 103.42 | 62.052 |
| mt37alu025d | m | Canal adhesiva de fijación para tubo de 14 a 20 mm de diámetro, modelo Fix "UPONOR IBERIA", paso del tubo múltiplo de 50 cm. (material) | 1 | 124.05 | 124.050 |
| mt37tpu012z | m | Tubo de polietileno reticulado (PE-Xa), de 5 capas según el método UAX, con barrera de oxígeno (EVOH) y capa de protección de polietileno (PE) modificado, de 20 mm de diámetro exterior y 2 mm de espesor, modelo Comfort Pipe PLUS "UPONOR IBERIA", según ISO 15875-2. (material) | 6.667 | 70.86 | 472.424 |
| mt09mal020a | m³ | Mortero autonivelante, con resistencia a compresión de 20 N/mm², resistencia a flexión de 4 N/mm², a base de sulfato cálcico, para espesores de 2,5 a 7,0 cm, usado en nivelación de pisos. (material) | 0.04 | 3810.58 | 152.423 |
| mt08aaa010a | m³ | Agua. (material) | 0.004 | 22.86 | 0.091 |
| mq06pym020 | h | Mezcladora-bombeadora para morteros autonivelantes. (maquinaria) | 0.058 | 169.49 | 9.830 |
| mo004 | h | Oficial calefactor. (mano de obra) | 0.921 | 123.28 | 113.541 |
| mo103 | h | Ayudante calefactor. (mano de obra) | 0.921 | 72.91 | 67.150 |
| mo031 | h | Oficial aplicador de mortero autonivelante. (mano de obra) | 0.069 | 119.98 | 8.279 |
| mo069 | h | Ayudante aplicador de mortero autonivelante. (mano de obra) | 0.069 | 73.05 | 5.040 |
| % | % | Herramienta menor | 2 % | 1014.880 | 20.298 |
|  |  | Costes directos |  |  | 1035.178 |

Residuos:
- colocación: mt17epu019d Banda de espuma de polietileno (PE), de 200x10 mm, modelo Magna "UPONOR IBERIA"; factor de residuo 0.0596857
- colocación: mt37tpu012z; factor de residuo 0.0275049
- colocación: mt09mal020a; factor de residuo 0.0036

## Recursos

**mt17epu019d** m Banda de espuma de polietileno (PE), de 200x10 mm, modelo Magna "UPONOR IBERIA"
Datos técnicos: Coste energético 19.303 MJ; Emisión de CO2 0.686 kg; Código LER 17 06 04; Masa del elemento 0.14 kg; Volumen 0.000233 m3
Residuos:
- embalaje: re170203 Plástico. (componente de residuo); rendimiento 0.001 kg; Código LER 17 02 03; Masa del elemento 1 kg; Volumen 0.001667 m3

**mt37tpu012z** m Tubo de polietileno reticulado (PE-Xa)
Datos técnicos: Coste energético 9.979 MJ; Emisión de CO2 0.495 kg; Código LER 17 02 03; Masa del elemento 0.103 kg; Volumen 0.000172 m3

**mt09mal020a** m³ Mortero autonivelante
Datos técnicos: Coste energético 1365.000 MJ; Emisión de CO2 105.000 kg; Código LER 17 01 01; Masa del elemento 2100 kg; Volumen 1.4 m3

**mt08aaa010a** m³ Agua
Datos técnicos: Coste energético 60.000 MJ; Emisión de CO2 30.000 kg
