# Sistema de calefacción por suelo radiante eléctrico, en seco

- Propiedad del archivo: CYPE Ingenieros S.A.
- Formato: FIEBDC-3/2016
- Programa: Generador de precios de la construcción. CYPE Ingenieros, S.A.
- Fecha: 23/05/2024
- Ámbito geográfico: México
- Divisa: MXN
- Costes indirectos: 3 %
- Gastos generales: 13 %
- Beneficio industrial: 6 %
- IVA: 16 %

## I Instalaciones

### IC Calefacción, refrigeración, climatización y agua caliente sanitaria

#### ICM Emisores eléctricos para calefacción

**ICM055** m² Sistema de calefacción por suelo radiante eléctrico, en seco.
Sistema de calefacción por suelo radiante eléctrico, formado por malla de acero con cable térmico, suministrada en rollo, potencia 160 W (160 W/m²), dimensiones 0,5x2 m, modelo Comfort E 160-1 "UPONOR IBERIA", alimentación monofásica a 230 V, longitud de cable frío 4 m, con tubo corrugado de protección para sonda de temperatura de suelo.
Incluye: Limpieza y preparación de la superficie soporte. Colocación del emisor. Conexionado y comprobación de su correcto funcionamiento. Colado y extendido de la capa de mortero.
Criterio de cuantificación de proyecto: Superficie útil, medida según documentación gráfica de Proyecto.
Criterio de cuantificación de obra: Se medirá la superficie realmente ejecutada según especificaciones de Proyecto.

| Código | Ud | Descripción | Rendimiento | Precio | Importe |
|---|---|---|---|---|---|
| mt38esu300ma | Ud | Malla de acero con cable térmico, suministrada en rollo, potencia 160 W (160 W/m²), dimensiones 0,5x2 m, modelo Comfort E 160-1 "UPONOR IBERIA", alimentación monofásica a 230 V, longitud de cable frío 4 m, con tubo corrugado de protección para sonda de temperatura de suelo, para sistema de calefacción por suelo radiante. (material) | 1 | 4577.4 | 4577.400 |
| mo004 | h | Oficial calefactor. (mano de obra) | 0.271 | 123.28 | 33.409 |
| mo103 | h | Ayudante calefactor. (mano de obra) | 0.271 | 72.91 | 19.759 |
| % | % | Herramienta menor | 2 % | 4630.568 | 92.611 |
|  |  | Costes directos |  |  | 4723.179 |
