# Colector prefabricado de distribución de agua para uso doméstico

- Propiedad del archivo: CYPE Ingenieros S.A.
- Formato: FIEBDC-3/2016
- Programa: Generador de precios de la construcción. CYPE Ingenieros, S.A.
- Fecha: 23/05/2024
- Ámbito geográfico: México
- Divisa: MXN
- Costes indirectos: 3 %
- Gastos generales: 13 %
- Beneficio industrial: 6 %
- IVA: 16 %

## I Instalaciones

### IC Calefacción, refrigeración, climatización y agua caliente sanitaria

#### ICS Sistemas de conducción de agua

**ICS025** Ud Colector prefabricado de distribución de agua para uso doméstico.
Colector modular metálico, modelo S "UPONOR IBERIA", de 1" de diámetro, con tres ramales de 1/2" de diámetro, para unión roscada, alojado en centro de carga de plástico.
Incluye: Replanteo. Colocación y fijación del centro de carga. Montaje de las válvulas de corte. Colocación y fijación del colector. Conexión a la red de distribución. Comprobación de su correcto funcionamiento.
Criterio de cuantificación de proyecto: Número de unidades previstas, según documentación gráfica de Proyecto.
Criterio de cuantificación de obra: Se medirá el número de unidades realmente ejecutadas según especificaciones de Proyecto.

| Código | Ud | Descripción | Rendimiento | Precio | Importe |
|---|---|---|---|---|---|
| mt38acu150c | Ud | Centro de carga de plástico, "UPONOR IBERIA", con abrazaderas de 1" y puerta, para empotrar. (material) | 1 | 693.96 | 693.960 |
| mt38acu100h | Ud | Colector modular metálico, modelo S "UPONOR IBERIA", de 1" de diámetro, con tres ramales de 1/2" de diámetro, para unión roscada. (material) | 2 | 1056.35 | 2112.700 |
| mt38acu101d | Ud | Tapón roscado hembra para colector de 1" de diámetro, "UPONOR IBERIA". (material) | 2 | 257.8 | 515.600 |
| mt38acu103b | Ud | Válvula de esfera para cierre del circuito del colector con conexión macho y hembra de 1" de diámetro, "UPONOR IBERIA". (material) | 2 | 2343.22 | 4686.440 |
| mt38www012 | Ud | Material auxiliar para instalaciones de calefacción y agua caliente sanitaria (material) | 1 | 62.22 | 62.220 |
| mo004 | h | Oficial calefactor. (mano de obra) | 0.355 | 123.28 | 43.764 |
| mo103 | h | Ayudante calefactor. (mano de obra) | 0.355 | 72.91 | 25.883 |
| % | % | Herramienta menor | 2 % | 8140.567 | 162.811 |
|  |  | Costes directos |  |  | 8303.378 |

## Recursos

**mt38acu150c** Ud Centro de carga de plástico, "UPONOR IBERIA", con abrazaderas de 1" y puerta, para empotrar
Datos técnicos: Coste energético 132.742 MJ; Emisión de CO2 6.615 kg
Residuos:
- embalaje: re150101 Envases de papel y cartón. (componente de residuo); rendimiento 0.03 kg; Código LER 15 01 01; Masa del elemento 1 kg; Volumen 0.001333 m3

**mt38acu100h** Ud Colector modular metálico
Datos técnicos: Coste energético 110.730 MJ; Emisión de CO2 7.495 kg
Residuos:
- embalaje: re150101 Envases de papel y cartón; rendimiento 0.072 kg

**mt38acu101d** Ud Tapón roscado hembra para colector de 1" de diámetro, "UPONOR IBERIA"
Datos técnicos: Coste energético 0.039 MJ; Emisión de CO2 0.061 kg
Residuos:
- embalaje: re150101 Envases de papel y cartón; rendimiento 0.072 kg

**mt38acu103b** Ud Válvula de esfera para cierre del circuito del colector con conexión macho y hembra de 1" de diámetro, "UPONOR IBERIA"
Datos técnicos: Coste energético 843.399 MJ; Emisión de CO2 56.701 kg
Residuos:
- embalaje: re150101 Envases de papel y cartón; rendimiento 0.072 kg
