# Sistema de captación solar térmica para instalación individual, integrado en techumbre inclinada

- Propiedad del archivo: CYPE INGENIEROS, S.A.
- Formato: FIEBDC-3/2002
- Ámbito geográfico: México
- Divisa: MXN
- Costes indirectos: 3.00 %
- Gastos generales: 13.00 %
- Beneficio industrial: 6.00 %
- IVA: 16.00 %

## I Instalaciones

### IC Calefacción, refrigeración, climatización y agua caliente sanitaria

#### ICB Captación solar

**ICB007** Ud Sistema de captación solar térmica para instalación individual, integrado en techumbre inclinada.
Captador solar térmico completo, partido, modelo auroSTEP plus 1.150 MIP-V "VAILLANT", para colocación sobre colocación integrada en tejado, formado por un panel VFK 145 V, en posición vertical, de 2033x1233x80 mm, superficie útil 2,35 m², rendimiento óptico 0,8, coeficiente de pérdidas primario 2,41 W/m²K y coeficiente de pérdidas secundario 0,049 W/m²K², marco de aluminio, absorbedor con tratamiento selectivo, techumbre protectora con vidrio de seguridad de 3,2 mm de espesor, interacumulador de agua caliente sanitaria de acero vitrificado VIH S1 150/4 B, eficiencia energética clase B, de 150 l, 600 mm de diámetro, 1065 mm de altura, con bomba de circulación, vaso de expansión de 18 l, centralita solar y ánodo de magnesio, tuberías y soportes para integración en tejado, juego de tuberías flexibles para conexión de captador solar térmico a interacumulador de agua caliente sanitaria, de 10 m de longitud, bomba de circulación solar, resistencia eléctrica de 2,4 kW, juego de racores acodados para la unión de las tuberías a el captador solar térmico, juego de racores rectos para la unión de las tuberías a el interacumulador de agua caliente sanitaria, bidón de 20 l de fluido anticongelante. Incluso líquido de relleno para captador solar térmico. Totalmente montado, conexionado y probado.
Incluye: Replanteo del conjunto. Colocación de la estructura soporte. Colocación y fijación de los paneles sobre la estructura soporte. Colocación del sistema de acumulación solar. Conexionado con la red de conducción de agua. Llenado del circuito.
Criterio de cuantificación de proyecto: Número de unidades previstas, según documentación gráfica de Proyecto.
Criterio de cuantificación de obra: Se medirá el número de unidades realmente ejecutadas según especificaciones de Proyecto.

| Código | Ud | Descripción | Rendimiento | Precio | Importe |
|---|---|---|---|---|---|
| mt38vai210i | Ud | Captador solar térmico completo, partido, modelo auroSTEP plus 1.150 MIP-V "VAILLANT", para colocación sobre colocación integrada en tejado, formado por un panel VFK 145 V, en posición vertical, de 2033x1233x80 mm, superficie útil 2,35 m², rendimiento óptico 0,8, coeficiente de pérdidas primario 2,41 W/m²K y coeficiente de pérdidas secundario 0,049 W/m²K², marco de aluminio, absorbedor con tratamiento selectivo, techumbre protectora con vidrio de seguridad de 3,2 mm de espesor, interacumulador de agua caliente sanitaria de acero vitrificado VIH S1 150/4 B, eficiencia energética clase B, de 150 l, 600 mm de diámetro, 1065 mm de altura, con bomba de circulación, vaso de expansión de 18 l, centralita solar y ánodo de magnesio, tuberías y soportes para integración en tejado. (material) | 1.000 | 101338.11 | 101338.11 |
| mt38vai538b | Ud | Bidón de 20 l de fluido anticongelante, "VAILLANT". (material) | 1.000 | 3259.41 | 3259.41 |
| mt38vai542a | Ud | Resistencia eléctrica de 2,4 kW, "VAILLANT". (material) | 1.000 | 14963.67 | 14963.67 |
| mt38vai540a | Ud | Juego de tuberías flexibles para conexión de captador solar térmico a interacumulador de agua caliente sanitaria, de 10 m de longitud, "VAILLANT". (material) | 1.000 | 9037.46 | 9037.46 |
| mt38vai541a | Ud | Bomba de circulación solar, "VAILLANT". (material) | 1.000 | 8148.53 | 8148.53 |
| mt38vai544a | Ud | Juego de racores acodados para la unión de las tuberías a el captador solar térmico, "VAILLANT", de 10 mm de diámetro. (material) | 1.000 | 888.93 | 888.93 |
| mt38vai545a | Ud | Juego de racores rectos para la unión de las tuberías a el interacumulador de agua caliente sanitaria, "VAILLANT", de 10 mm de diámetro. (material) | 1.000 | 888.93 | 888.93 |
| mo009 | h | Oficial instalador de captadores solares. (mano de obra) | 3.787 | 123.28 | 466.86 |
| mo108 | h | Ayudante instalador de captadores solares. (mano de obra) | 3.787 | 72.91 | 276.11 |
| % | % | Herramienta menor | 2 % | 139268.01 | 2785.36 |
|  |  | Costes directos |  |  | 142053.37 |
