# Sistema de captación solar térmica para instalación individual, integrado en techumbre inclinada

- Propiedad del archivo: CYPE INGENIEROS, S.A.
- Formato: FIEBDC-3/2002
- Ámbito geográfico: México
- Divisa: MXN
- Costes indirectos: 3.00 %
- Gastos generales: 13.00 %
- Beneficio industrial: 6.00 %
- IVA: 16.00 %

## I Instalaciones

### IC Calefacción, refrigeración, climatización y agua caliente sanitaria

#### ICB Captación solar

**ICB007** Ud Sistema de captación solar térmica para instalación individual, integrado en techumbre inclinada.
Captador solar térmico completo, partido, modelo auroSTEP plus 1.250 MID-V "VAILLANT", para colocación sobre colocación integrada en tejado, formado por un panel VFK 135 VD, en posición vertical, de 2033x1233x80 mm, superficie útil 2,35 m², rendimiento óptico 0,814, coeficiente de pérdidas primario 2,645 W/m²K y coeficiente de pérdidas secundario 0,033 W/m²K², marco de aluminio, absorbedor con tratamiento selectivo, techumbre protectora con vidrio de seguridad de 3,2 mm de espesor, interacumulador de agua caliente sanitaria de acero vitrificado para drenaje automático VIH S1 250/4 B, eficiencia energética clase B, de 250 l, 600 mm de diámetro, 1540 mm de altura, con bomba de circulación, centralita solar y ánodo de magnesio, tuberías y soportes para integración en tejado, juego de tuberías flexibles para conexión de captador solar térmico a interacumulador de agua caliente sanitaria, de 20 m de longitud, bomba de circulación solar, resistencia eléctrica de 2,4 kW, kit de llenado para sistema de drenaje automático, juego de racores acodados para la unión de las tuberías a el captador solar térmico, juego de racores rectos para la unión de las tuberías a el interacumulador de agua caliente sanitaria, bidón de 10 l de fluido anticongelante. Incluso líquido de relleno para captador solar térmico. Totalmente montado, conexionado y probado.
Incluye: Replanteo del conjunto. Colocación de la estructura soporte. Colocación y fijación de los paneles sobre la estructura soporte. Colocación del sistema de acumulación solar. Conexionado con la red de conducción de agua. Llenado del circuito.
Criterio de cuantificación de proyecto: Número de unidades previstas, según documentación gráfica de Proyecto.
Criterio de cuantificación de obra: Se medirá el número de unidades realmente ejecutadas según especificaciones de Proyecto.

| Código | Ud | Descripción | Rendimiento | Precio | Importe |
|---|---|---|---|---|---|
| mt38vai206wh | Ud | Captador solar térmico completo, partido, modelo auroSTEP plus 1.250 MID-V "VAILLANT", para colocación sobre colocación integrada en tejado, formado por un panel VFK 135 VD, en posición vertical, de 2033x1233x80 mm, superficie útil 2,35 m², rendimiento óptico 0,814, coeficiente de pérdidas primario 2,645 W/m²K y coeficiente de pérdidas secundario 0,033 W/m²K², marco de aluminio, absorbedor con tratamiento selectivo, techumbre protectora con vidrio de seguridad de 3,2 mm de espesor, interacumulador de agua caliente sanitaria de acero vitrificado para drenaje automático VIH S1 250/4 B, eficiencia energética clase B, de 250 l, 600 mm de diámetro, 1540 mm de altura, con bomba de circulación, centralita solar y ánodo de magnesio, tuberías y soportes para integración en tejado. (material) | 1.000 | 100301.02 | 100301.02 |
| mt38vai538a | Ud | Bidón de 10 l de fluido anticongelante, "VAILLANT". (material) | 3.000 | 1777.87 | 5333.61 |
| mt38vai542a | Ud | Resistencia eléctrica de 2,4 kW, "VAILLANT". (material) | 1.000 | 14963.67 | 14963.67 |
| mt38vai540b | Ud | Juego de tuberías flexibles para conexión de captador solar térmico a interacumulador de agua caliente sanitaria, de 20 m de longitud, "VAILLANT". (material) | 1.000 | 17630.46 | 17630.46 |
| mt38vai541a | Ud | Bomba de circulación solar, "VAILLANT". (material) | 1.000 | 8148.53 | 8148.53 |
| mt38vai543a | Ud | Kit de llenado para sistema de drenaje automático, "VAILLANT". (material) | 1.000 | 2666.79 | 2666.79 |
| mt38vai544a | Ud | Juego de racores acodados para la unión de las tuberías a el captador solar térmico, "VAILLANT", de 10 mm de diámetro. (material) | 1.000 | 888.93 | 888.93 |
| mt38vai545a | Ud | Juego de racores rectos para la unión de las tuberías a el interacumulador de agua caliente sanitaria, "VAILLANT", de 10 mm de diámetro. (material) | 1.000 | 888.93 | 888.93 |
| mo009 | h | Oficial instalador de captadores solares. (mano de obra) | 3.787 | 123.28 | 466.86 |
| mo108 | h | Ayudante instalador de captadores solares. (mano de obra) | 3.787 | 72.91 | 276.11 |
| % | % | Herramienta menor | 2 % | 151564.91 | 3031.30 |
|  |  | Costes directos |  |  | 154596.21 |
