# Equipo de aire acondicionado con unidad interior de pared, sistema aire-aire split 1x1

- Propiedad del archivo: CYPE INGENIEROS, S.A.
- Formato: FIEBDC-3/2002
- Ámbito geográfico: México
- Divisa: MXN
- Costes indirectos: 3.00 %
- Gastos generales: 13.00 %
- Beneficio industrial: 6.00 %
- IVA: 16.00 %

## I Instalaciones

### IC Calefacción, refrigeración, climatización y agua caliente sanitaria

#### ICN Unidades autónomas de climatización

**ICN020** Ud Equipo de aire acondicionado con unidad interior de pared, sistema aire-aire split 1x1.
Equipo de aire acondicionado, sistema aire-aire split 1x1, para gas R-32, bomba de calor, alimentación monofásica (230V/50Hz), modelo climaVAIR intro VAIL1-045 WN "VAILLANT", potencia frigorífica nominal 4,6 kW, potencia frigorífica mínima/máxima: 1/5,3 kW, consumo eléctrico en refrigeración 1,35 kW, SEER 6,4 (clase A++), potencia calorífica nominal 5,2 kW, potencia calorífica mínima/máxima: 1/5,65 kW, consumo eléctrico en calefacción 1,34 kW, SCOP 4 (clase A+), formado por una unidad interior de pared VAIL1-045 WNI, presión sonora mínima/máxima: 31/44 dBA, dimensiones 304x1017x221 mm, peso 13,5 kg, filtro purificador del aire, mando a distancia inalámbrico, y una unidad exterior VAIL1-045 WO, potencia sonora 63 dBA, dimensiones 555x732x330 mm, peso 26,5 kg, longitud máxima de tubería 25 m, diferencia máxima de altura entre la unidad exterior y la unidad interior 10 m. Accesorios: filtros de aire de catequina, módulo con comunicación vía Wi-Fi para control desde smartphone o tablet. Incluso elementos antivibratorios de suelo para apoyo de la unidad exterior.
Criterio de valoración económica: El precio no incluye la canalización ni el cableado eléctrico de alimentación.
Incluye: Replanteo de las unidades. Colocación y fijación de la unidad interior. Colocación y fijación de la unidad exterior. Conexión a las líneas frigoríficas. Conexión a la red eléctrica. Conexión a la red de desagüe. Puesta en marcha.
Criterio de cuantificación de proyecto: Número de unidades previstas, según documentación gráfica de Proyecto.
Criterio de cuantificación de obra: Se medirá el número de unidades realmente ejecutadas según especificaciones de Proyecto.

| Código | Ud | Descripción | Rendimiento | Precio | Importe |
|---|---|---|---|---|---|
| mt42vai320kc | Ud | Equipo de aire acondicionado, sistema aire-aire split 1x1, para gas R-32, bomba de calor, alimentación monofásica (230V/50Hz), modelo climaVAIR intro VAIL1-045 WN "VAILLANT", potencia frigorífica nominal 4,6 kW, potencia frigorífica mínima/máxima: 1/5,3 kW, consumo eléctrico en refrigeración 1,35 kW, SEER 6,4 (clase A++), potencia calorífica nominal 5,2 kW, potencia calorífica mínima/máxima: 1/5,65 kW, consumo eléctrico en calefacción 1,34 kW, SCOP 4 (clase A+), formado por una unidad interior de pared VAIL1-045 WNI, presión sonora mínima/máxima: 31/44 dBA, dimensiones 304x1017x221 mm, peso 13,5 kg, filtro purificador del aire, mando a distancia inalámbrico, y una unidad exterior VAIL1-045 WO, potencia sonora 63 dBA, dimensiones 555x732x330 mm, peso 26,5 kg, longitud máxima de tubería 25 m, diferencia máxima de altura entre la unidad exterior y la unidad interior 10 m. (material) | 1.000 | 38520.34 | 38520.34 |
| mt42vai214a | Ud | Filtro de aire de catequina, "VAILLANT", para unidad interior de aire acondicionado de pared. (material) | 2.000 | 740.78 | 1481.56 |
| mt42vai800a | Ud | Módulo con comunicación vía Wi-Fi para control desde smartphone o tablet "VAILLANT". (material) | 1.000 | 1481.55 | 1481.55 |
| mt42www080 | Ud | Kit de amortiguadores antivibración de suelo, formado por cuatro amortiguadores de caucho, con sus tornillos, tuercas y arandelas correspondientes. (material) | 1.000 | 237.04 | 237.04 |
| mo005 | h | Oficial instalador de climatización. (mano de obra) | 2.524 | 123.28 | 311.16 |
| mo104 | h | Ayudante instalador de climatización. (mano de obra) | 2.524 | 72.91 | 184.02 |
| % | % | Herramienta menor | 2 % | 42215.67 | 844.31 |
|  |  | Costes directos |  |  | 43059.98 |
