# Grupo hidráulico con intercambiador para producción de agua caliente sanitaria

- Propiedad del archivo: CYPE INGENIEROS, S.A.
- Formato: FIEBDC-3/2002
- Ámbito geográfico: México
- Divisa: MXN
- Costes indirectos: 3.00 %
- Gastos generales: 13.00 %
- Beneficio industrial: 6.00 %
- IVA: 16.00 %

## I Instalaciones

### IC Calefacción, refrigeración, climatización y agua caliente sanitaria

#### ICS Sistemas de conducción de agua

**ICS100** Ud Grupo hidráulico con intercambiador para producción de agua caliente sanitaria
Conjunto de 2 grupos hidráulicos para producción de agua caliente sanitaria, caudal 40 l/min, modelo aguaFLOW exclusive 2x VPM 20/25 /2 W "VAILLANT", formado cada uno de ellos por intercambiador de placas de acero inoxidable, bomba de circulación, sonda de temperatura, válvula de tres vías, purgador de aire, válvula de seguridad, central de regulación con pantalla de visualización de la producción de agua caliente sanitaria, aislamiento térmico de EPP y kit para instalación en pared, válvula de corte motorizada, módulo de alimentación del sistema de control con comunicación con protocolo Ebus, modelo VR 38. Incluso válvulas de corte, elementos de montaje y accesorios necesarios para su correcto funcionamiento.
Incluye: Replanteo. Colocación y fijación. Conexionado. Puesta en marcha.
Criterio de cuantificación de proyecto: Número de unidades previstas, según documentación gráfica de Proyecto.
Criterio de cuantificación de obra: Se medirá el número de unidades realmente ejecutadas según especificaciones de Proyecto.

| Código | Ud | Descripción | Rendimiento | Precio | Importe |
|---|---|---|---|---|---|
| mt38vai535a | Ud | Conjunto de 2 grupos hidráulicos para producción de agua caliente sanitaria, caudal 40 l/min, modelo aguaFLOW exclusive 2x VPM 20/25 /2 W "VAILLANT", formado cada uno de ellos por intercambiador de placas de acero inoxidable, bomba de circulación, sonda de temperatura, válvula de tres vías, purgador de aire, válvula de seguridad, central de regulación con pantalla de visualización de la producción de agua caliente sanitaria, aislamiento térmico de EPP y kit para instalación en pared. (material) | 1.000 | 182082.65 | 182082.65 |
| mt38vai496a | Ud | Módulo de alimentación del sistema de control con comunicación con protocolo Ebus, modelo VR 38 "VAILLANT", para grupos hidráulicos en cascada aguaFLOW exclusive. (material) | 1.000 | 2222.33 | 2222.33 |
| mt38vai497a | Ud | Válvula de corte motorizada, para grupo hidráulico en cascada aguaFLOW exclusive. (material) | 1.000 | 11407.95 | 11407.95 |
| mt38www011 | Ud | Material auxiliar para instalaciones de agua caliente sanitaria (material) | 1.000 | 42.96 | 42.96 |
| mo004 | h | Oficial calefactor. (mano de obra) | 1.262 | 123.28 | 155.58 |
| mo103 | h | Ayudante calefactor. (mano de obra) | 1.262 | 72.91 | 92.01 |
| % | % | Herramienta menor | 2 % | 196003.48 | 3920.07 |
|  |  | Costes directos |  |  | 199923.55 |
