# Separador hidráulico

- Propiedad del archivo: CYPE INGENIEROS, S.A.
- Formato: FIEBDC-3/2002
- Ámbito geográfico: México
- Divisa: MXN
- Costes indirectos: 3.00 %
- Gastos generales: 13.00 %
- Beneficio industrial: 6.00 %
- IVA: 16.00 %

## I Instalaciones

### IC Calefacción, refrigeración, climatización y agua caliente sanitaria

#### ICS Sistemas de conducción de agua

**ICS120** Ud Separador hidráulico.
Desacoplador hidráulico, para un caudal máximo de 1800 l/h, modelo WH 27 "VAILLANT", con aislamiento térmico.
Incluye: Replanteo. Colocación. Conexionado y comprobación de su correcto funcionamiento.
Criterio de cuantificación de proyecto: Número de unidades previstas, según documentación gráfica de Proyecto.
Criterio de cuantificación de obra: Se medirá el número de unidades realmente ejecutadas según especificaciones de Proyecto.

| Código | Ud | Descripción | Rendimiento | Precio | Importe |
|---|---|---|---|---|---|
| mt38vai700a | Ud | Desacoplador hidráulico, para un caudal máximo de 1800 l/h, modelo WH 27 "VAILLANT", con aislamiento térmico. (material) | 1.000 | 7407.75 | 7407.75 |
| mo011 | h | Oficial montador. (mano de obra) | 0.252 | 123.28 | 31.07 |
| mo080 | h | Ayudante montador. (mano de obra) | 0.252 | 73.05 | 18.41 |
| % | % | Herramienta menor | 2 % | 7457.23 | 149.14 |
|  |  | Costes directos |  |  | 7606.37 |
