# Unidad agua-agua, bomba de calor geotérmica, para producción de agua caliente sanitaria, calefacción y refrigeración

- Propiedad del archivo: CYPE INGENIEROS, S.A.
- Formato: FIEBDC-3/2002
- Ámbito geográfico: México
- Divisa: MXN
- Costes indirectos: 3.00 %
- Gastos generales: 13.00 %
- Beneficio industrial: 6.00 %
- IVA: 16.00 %

## I Instalaciones

### IC Calefacción, refrigeración, climatización y agua caliente sanitaria

#### ICV Unidades centralizadas para calefacción, refrigeración, climatización y agua caliente sanitaria

**ICV212** Ud Unidad agua-agua, bomba de calor geotérmica, para producción de agua caliente sanitaria, calefacción y refrigeración.
Bomba de calor reversible geotérmica, agua-agua, modelo flexoCOMPACT exclusive 5 "VAILLANT", clase de eficiencia energética en calefacción A++, clase de eficiencia energética en agua caliente sanitaria A, perfil de consumo XL, interacumulador de agua caliente sanitaria de acero inoxidable de 171 l, potencia calorífica nominal 5,8 kW, COP 4,9, potencia frigorífica nominal 7,1 kW, EER 6,3, presión sonora 37 dBA, dimensiones 1868x595x600 mm, peso 212 kg, alimentación monofásica a 230 V, con temperatura de impulsión de hasta 65°C, circuito refrigerante con inyección de vapor EVI de alto rendimiento, válvula de 4 vías para inversión de ciclo, intercambiadores de placas de acero inoxidable de alta capacidad con inyección de líquido, refrigerante R-410A, calefacción eléctrica adicional de potencia configurable hasta 9 kW y sistema de control sensoCOMFORT VRC 720f, con control de la temperatura con sonda exterior, display digital, inalámbrico, programación diaria y semanal, para control de varios circuitos de calefacción con módulos y termostatos adicionales, módulo de conectividad myVaillant para control desde smartphone o tablet mediante la App myVaillant para IOS (iPhone e iPad) y Android, kit hidráulico para instalación de bomba de calor flexoCOMPACT, con bomba de circulación de agua caliente sanitaria, para bomba de calor flexoCOMPACT, armario de llenado para circuito primario geotérmico, bidón de solución agua-glicol (glicol 30%, agua 70%), módulo, modelo VR 70, módulo, modelo VR 70. Totalmente montada, conexionada y puesta en marcha por la empresa instaladora para la comprobación de su correcto funcionamiento.
Incluye: Replanteo de la unidad. Colocación y fijación de la unidad y sus accesorios. Conexionado con las redes de conducción de agua, eléctrica y de recogida de condensados. Puesta en marcha.
Criterio de cuantificación de proyecto: Número de unidades previstas, según documentación gráfica de Proyecto.
Criterio de cuantificación de obra: Se medirá el número de unidades realmente ejecutadas según especificaciones de Proyecto.

| Código | Ud | Descripción | Rendimiento | Precio | Importe |
|---|---|---|---|---|---|
| mt42vai055a | Ud | Bomba de calor reversible geotérmica, agua-agua, modelo flexoCOMPACT exclusive 5 "VAILLANT", clase de eficiencia energética en calefacción A++, clase de eficiencia energética en agua caliente sanitaria A, perfil de consumo XL, interacumulador de agua caliente sanitaria de acero inoxidable de 171 l, potencia calorífica nominal 5,8 kW, COP 4,9, potencia frigorífica nominal 7,1 kW, EER 6,3, presión sonora 37 dBA, dimensiones 1868x595x600 mm, peso 212 kg, alimentación monofásica a 230 V, con temperatura de impulsión de hasta 65°C, circuito refrigerante con inyección de vapor EVI de alto rendimiento, válvula de 4 vías para inversión de ciclo, intercambiadores de placas de acero inoxidable de alta capacidad con inyección de líquido, refrigerante R-410A, calefacción eléctrica adicional de potencia configurable hasta 9 kW y sistema de control sensoCOMFORT VRC 720f, con control de la temperatura con sonda exterior, display digital, inalámbrico, programación diaria y semanal, para control de varios circuitos de calefacción con módulos y termostatos adicionales, módulo de conectividad myVaillant para control desde smartphone o tablet mediante la App myVaillant para IOS (iPhone y iPad) y Android. (material) | 1.000 | 452169.46 | 452169.46 |
| mt38vai611a | Ud | Módulo, modelo VR 70 "VAILLANT", para el control de 2 circuitos adicionales de calefacción, con comunicación con protocolo Ebus y 2 sondas de temperatura VR 10. (material) | 1.000 | 7704.07 | 7704.07 |
| mt42vai502a | Ud | Kit hidráulico para instalación de bomba de calor flexoCOMPACT, "VAILLANT". (material) | 1.000 | 40742.66 | 40742.66 |
| mt42vai514a | Ud | Bomba de circulación de agua caliente sanitaria, para bomba de calor flexoCOMPACT, "VAILLANT". (material) | 1.000 | 9778.24 | 9778.24 |
| mt42vai510a | Ud | Armario de llenado para circuito primario geotérmico, "VAILLANT". (material) | 1.000 | 23408.52 | 23408.52 |
| mt42vai512a | Ud | Bidón de solución agua-glicol (glicol 30%, agua 70%), "VAILLANT", para temperaturas de hasta -16°C. (material) | 1.000 | 5185.43 | 5185.43 |
| mt37www060f | Ud | Filtro retenedor de residuos de latón, con tamiz de acero inoxidable con perforaciones de 0,5 mm de diámetro, con rosca de 1 1/4", para una presión máxima de trabajo de 16 bar y una temperatura máxima de 110°C. (material) | 1.000 | 350.94 | 350.94 |
| mt37www050e | Ud | Conector antivibración, de goma, con rosca de 1 1/4", para una presión máxima de trabajo de 10 bar. (material) | 4.000 | 698.67 | 2794.68 |
| mt42www050 | Ud | Termómetro bimetálico, diámetro de esfera de 100 mm, con toma vertical, con vaina de 1/2", escala de temperatura de 0 a 120°C. (material) | 1.000 | 1620.82 | 1620.82 |
| mt37sve010e | Ud | Válvula de esfera de latón niquelado para roscar de 1 1/4". (material) | 4.000 | 315.43 | 1261.72 |
| mo005 | h | Oficial instalador de climatización. (mano de obra) | 8.331 | 123.28 | 1027.05 |
| mo104 | h | Ayudante instalador de climatización. (mano de obra) | 8.331 | 72.91 | 607.41 |
| % | % | Herramienta menor | 2 % | 546651.00 | 10933.02 |
|  |  | Costes directos |  |  | 557584.02 |
