# Calentador de agua a gas, convencional

- Propiedad del archivo: CYPE Ingenieros S.A.
- Formato: FIEBDC-3/2016
- Programa: Generador de precios de la construcción. CYPE Ingenieros, S.A.
- Fecha: 23/05/2024
- Ámbito geográfico: México
- Divisa: MXN
- Costes indirectos: 3 %
- Gastos generales: 13 %
- Beneficio industrial: 6 %
- IVA: 16 %

## I Instalaciones

### IC Calefacción, refrigeración, climatización y agua caliente sanitaria

#### ICA Agua caliente

**ICA030** Ud Calentador de agua a gas, convencional.
Calentador instantáneo a gas N, modelo turboMAG plus 175/1-5 H "VAILLANT", de 580x350x198 mm, con cámara de combustión estanca, baja emisión de NOx, encendido electrónico a red eléctrica, sin llama piloto, y control de llama por ionización, 17 l/min, potencia útil 29,7 kW, eficiencia energética clase A, perfil de consumo XL, termostato de seguridad, pantalla táctil, intercambiador de calor y cámara de combustión protegidos con Supral contra la corrosión, con kit de evacuación horizontal de humos, embellecedor para ocultar las conexiones hidráulicas y de gas, kit solar para conexión y apoyo de sistema solar a calentador de agua a gas. Incluso soporte y anclajes de fijación a paramento vertical, llave de corte de esfera, latiguillos flexibles. Totalmente montado, conexionado y probado.
Incluye: Replanteo del aparato. Fijación en paramento mediante elementos de anclaje. Colocación del aparato y accesorios. Conexionado con la red de conducción de agua. Conexión a la red eléctrica y de tierra. Colocación del ducto de evacuación de los productos de la combustión y los accesorios de ventilación. Puesta en marcha.
Criterio de cuantificación de proyecto: Número de unidades previstas, según documentación gráfica de Proyecto.
Criterio de cuantificación de obra: Se medirá el número de unidades realmente ejecutadas según especificaciones de Proyecto.

| Código | Ud | Descripción | Rendimiento | Precio | Importe |
|---|---|---|---|---|---|
| mt38vai251u | Ud | Calentador instantáneo a gas N, modelo turboMAG plus 175/1-5 H "VAILLANT", de 580x350x198 mm, con cámara de combustión estanca, baja emisión de NOx, encendido electrónico a red eléctrica, sin llama piloto, y control de llama por ionización, 17 l/min, potencia útil 29,7 kW, eficiencia energética clase A, perfil de consumo XL, termostato de seguridad, pantalla táctil, intercambiador de calor y cámara de combustión protegidos con Supral contra la corrosión, con kit de evacuación horizontal de humos. (material) | 1 | 30668.11 | 30668.110 |
| mt38vai583a | Ud | Embellecedor para ocultar las conexiones hidráulicas y de gas, "VAILLANT", para calentador de agua a gas. (material) | 1 | 888.93 | 888.930 |
| mt38vai576a | Ud | Kit solar para conexión y apoyo de sistema solar a calentador de agua a gas, "VAILLANT". (material) | 1 | 4889.12 | 4889.120 |
| mt38www011 | Ud | Material auxiliar para instalaciones de agua caliente sanitaria (material) | 1 | 42.96 | 42.960 |
| mo004 | h | Oficial calefactor. (mano de obra) | 2.777 | 123.28 | 342.349 |
| mo103 | h | Ayudante calefactor. (mano de obra) | 2.777 | 72.91 | 202.471 |
| % | % | Herramienta menor | 2 % | 37033.940 | 740.679 |
|  |  | Costes directos |  |  | 37774.619 |
