# Sistema de captación solar térmica para instalación individual, sobre cubierta plana

- Propiedad del archivo: CYPE Ingenieros S.A.
- Formato: FIEBDC-3/2016
- Programa: Generador de precios de la construcción. CYPE Ingenieros, S.A.
- Fecha: 23/05/2024
- Ámbito geográfico: México
- Divisa: MXN
- Costes indirectos: 3 %
- Gastos generales: 13 %
- Beneficio industrial: 6 %
- IVA: 16 %

## I Instalaciones

### IC Calefacción, refrigeración, climatización y agua caliente sanitaria

#### ICB Captación solar

**ICB005** Ud Sistema de captación solar térmica para instalación individual, sobre cubierta plana.
Captador solar térmico completo, partido, modelo auroSTEP plus 1.150 MFD-H "VAILLANT", para colocación sobre techumbre plana, formado por un panel VFK 135 D, en posición horizontal, de 1233x2033x80 mm, superficie útil 2,35 m², rendimiento óptico 0,801, coeficiente de pérdidas primario 3,76 W/m²K y coeficiente de pérdidas secundario 0,012 W/m²K², marco de aluminio, absorbedor con tratamiento selectivo, techumbre protectora con vidrio de seguridad de 3,2 mm de espesor, interacumulador de agua caliente sanitaria de acero vitrificado para drenaje automático VIH S1 150/4 B, eficiencia energética clase B, de 150 l, 600 mm de diámetro, 1065 mm de altura, con bomba de circulación, centralita solar y ánodo de magnesio, tuberías y estructura soporte para techumbre plana, juego de tuberías flexibles para conexión de captador solar térmico a interacumulador de agua caliente sanitaria, de 10 m de longitud, kit de llenado para sistema de drenaje automático, juego de racores acodados para la unión de las tuberías a el captador solar térmico, juego de racores rectos para la unión de las tuberías a el interacumulador de agua caliente sanitaria, bidón de 10 l de fluido anticongelante. Incluso líquido de relleno para captador solar térmico. Totalmente montado, conexionado y probado.
Incluye: Replanteo del conjunto. Colocación de la estructura soporte. Colocación y fijación de los paneles sobre la estructura soporte. Colocación del sistema de acumulación solar. Conexionado con la red de conducción de agua. Llenado del circuito.
Criterio de cuantificación de proyecto: Número de unidades previstas, según documentación gráfica de Proyecto.
Criterio de cuantificación de obra: Se medirá el número de unidades realmente ejecutadas según especificaciones de Proyecto.

| Código | Ud | Descripción | Rendimiento | Precio | Importe |
|---|---|---|---|---|---|
| mt38vai205aa | Ud | Captador solar térmico completo, partido, modelo auroSTEP plus 1.150 MFD-H "VAILLANT", para colocación sobre cubierta plana, formado por un panel VFK 135 D, en posición horizontal, de 1233x2033x80 mm, superficie útil 2,35 m², rendimiento óptico 0,801, coeficiente de pérdidas primario 3,76 W/m²K y coeficiente de pérdidas secundario 0,012 W/m²K², marco de aluminio, absorbedor con tratamiento selectivo, techumbre protectora con vidrio de seguridad de 3,2 mm de espesor, interacumulador de agua caliente sanitaria de acero vitrificado para drenaje automático VIH S1 150/4 B, eficiencia energética clase B, de 150 l, 600 mm de diámetro, 1065 mm de altura, con bomba de circulación, centralita solar y ánodo de magnesio, tuberías y estructura soporte para techumbre plana. (material) | 1 | 84744.73 | 84744.730 |
| mt38vai538a | Ud | Bidón de 10 l de fluido anticongelante, "VAILLANT". (material) | 2 | 1777.87 | 3555.740 |
| mt38vai540a | Ud | Juego de tuberías flexibles para conexión de captador solar térmico a interacumulador de agua caliente sanitaria, de 10 m de longitud, "VAILLANT". (material) | 1 | 9037.46 | 9037.460 |
| mt38vai543a | Ud | Kit de llenado para sistema de drenaje automático, "VAILLANT". (material) | 1 | 2666.79 | 2666.790 |
| mt38vai544a | Ud | Juego de racores acodados para la unión de las tuberías a el captador solar térmico, "VAILLANT", de 10 mm de diámetro. (material) | 1 | 888.93 | 888.930 |
| mt38vai545a | Ud | Juego de racores rectos para la unión de las tuberías a el interacumulador de agua caliente sanitaria, "VAILLANT", de 10 mm de diámetro. (material) | 1 | 888.93 | 888.930 |
| mo009 | h | Oficial instalador de captadores solares. (mano de obra) | 3.787 | 123.28 | 466.861 |
| mo108 | h | Ayudante instalador de captadores solares. (mano de obra) | 3.787 | 72.91 | 276.110 |
| % | % | Herramienta menor | 2 % | 102525.551 | 2050.511 |
|  |  | Costes directos |  |  | 104576.062 |

## Recursos

**mt38vai205aa** Ud Captador solar térmico completo
Datos técnicos: Coste energético 4173.151 MJ; Emisión de CO2 216.113 kg
Residuos:
- embalaje: re150101 Envases de papel y cartón. (componente de residuo); rendimiento 2.865 kg; Código LER 15 01 01; Masa del elemento 1 kg; Volumen 0.001333 m3
