# Fancoil de techo, sistema de dos tubos, con descarga directa

- Propiedad del archivo: CYPE Ingenieros S.A.
- Formato: FIEBDC-3/2016
- Programa: Generador de precios de la construcción. CYPE Ingenieros, S.A.
- Fecha: 23/05/2024
- Ámbito geográfico: México
- Divisa: MXN
- Costes indirectos: 3 %
- Gastos generales: 13 %
- Beneficio industrial: 6 %
- IVA: 16 %

## I Instalaciones

### IC Calefacción, refrigeración, climatización y agua caliente sanitaria

#### ICF Unidades no autónomas para climatización

**ICF030** Ud Fancoil de techo, sistema de dos tubos, con descarga directa.
Fancoil horizontal de techo con descarga directa, modelo aroVAIR VA 2-015 CN "VAILLANT", de 3 velocidades, potencia frigorífica a velocidad máxima/media/mínima: 1,5/1,06/0,92 kW, potencia frigorífica sensible a velocidad máxima 1,14 kW (temperatura de bulbo húmedo del aire interior 19°C, temperatura de entrada del agua 7°C, salto térmico 5°C), pérdida de carga del agua en refrigeración 7,63 kPa, potencia calorífica a velocidad máxima/media/mínima: 1,57/1,07/0,92 kW (temperatura de bulbo seco del aire interior 20°C, temperatura de entrada del agua 50°C), pérdida de carga del agua en calefacción 7,63 kPa, caudal de agua 0,28 m³/h, caudal de aire a velocidad máxima/media/mínima: 255/170/150 m³/h, presión sonora a velocidad máxima/media/mínima: 47/37/34 dBA, dimensiones 790x200x495 mm, peso 18 kg, mando a distancia digital Honeywell, válvula de 3 vías, modelo VA 2-3VW C. Totalmente montado, conexionado y puesto en marcha por la empresa instaladora para la comprobación de su correcto funcionamiento.
Incluye: Replanteo de la unidad. Colocación y fijación de la unidad. Conexionado con las redes de conducción de agua, eléctrica y de recogida de condensados. Puesta en marcha.
Criterio de cuantificación de proyecto: Número de unidades previstas, según documentación gráfica de Proyecto.
Criterio de cuantificación de obra: Se medirá el número de unidades realmente ejecutadas según especificaciones de Proyecto.

| Código | Ud | Descripción | Rendimiento | Precio | Importe |
|---|---|---|---|---|---|
| mt42vai108a | Ud | Fancoil horizontal de techo con descarga directa, modelo aroVAIR VA 2-015 CN "VAILLANT", de 3 velocidades, potencia frigorífica a velocidad máxima/media/mínima: 1,5/1,06/0,92 kW, potencia frigorífica sensible a velocidad máxima 1,14 kW (temperatura de bulbo húmedo del aire interior 19°C, temperatura de entrada del agua 7°C, salto térmico 5°C), pérdida de carga del agua en refrigeración 7,63 kPa, potencia calorífica a velocidad máxima/media/mínima: 1,57/1,07/0,92 kW (temperatura de bulbo seco del aire interior 20°C, temperatura de entrada del agua 50°C), pérdida de carga del agua en calefacción 7,63 kPa, caudal de agua 0,28 m³/h, caudal de aire a velocidad máxima/media/mínima: 255/170/150 m³/h, presión sonora a velocidad máxima/media/mínima: 47/37/34 dBA, dimensiones 790x200x495 mm, peso 18 kg. (material) | 1 | 13778.43 | 13778.430 |
| mt42vai105a | Ud | Válvula de 3 vías, modelo VA 2-3VW C "VAILLANT", con actuador y tubos de conexión, para fancoil CN. (material) | 1 | 7259.6 | 7259.600 |
| mt42vai104a | Ud | Mando a distancia digital Honeywell, "VAILLANT", para instalación superficial en pared, con ajuste de temperatura, modo de funcionamiento (apagado/frío/calor) y velocidad del ventilador (baja/media/alta). (material) | 1 | 3852.03 | 3852.030 |
| mt35aia090aa | m | Tubo rígido de PVC, enchufable, curvable en caliente, de color negro, de 16 mm de diámetro nominal, para canalización fija en superficie. Resistencia a la compresión 1250 N, resistencia al impacto 2 julios, temperatura de trabajo -5°C hasta 60°C, con grado de protección IP547, propiedades eléctricas: aislante, no propagador de la llama. Incluso abrazaderas, elementos de sujeción y accesorios (curvas, conectores, tees, codos y curvas flexibles). (material) | 5 | 36.5 | 182.500 |
| mt42vai900 | m | Cable bus apantallado de 2 hilos, de 0,5 mm² de sección por hilo (material) | 5 | 23.71 | 118.550 |
| mt37sve010c | Ud | Válvula de esfera de latón niquelado para roscar de 3/4". (material) | 2 | 137.3 | 274.600 |
| mo005 | h | Oficial instalador de climatización. (mano de obra) | 3.898 | 123.28 | 480.545 |
| mo104 | h | Ayudante instalador de climatización. (mano de obra) | 3.898 | 72.91 | 284.203 |
| % | % | Herramienta menor | 2 % | 26230.458 | 524.609 |
|  |  | Costes directos |  |  | 26755.067 |

Residuos:
- colocación: mt35aia090aa; factor de residuo 0.0275
- colocación: mt42vai900 Cable bus apantallado de 2 hilos, de 0,5 mm² de sección por hilo; factor de residuo 0.0165111

## Recursos

**mt35aia090aa** m Tubo rígido de PVC
Datos técnicos: Coste energético 11.626 MJ; Emisión de CO2 0.577 kg; Código LER 17 02 03; Masa del elemento 0.12 kg; Volumen 0.0002 m3

**mt42vai900** m Cable bus apantallado de 2 hilos, de 0,5 mm² de sección por hilo
Datos técnicos: Coste energético 1.694 MJ; Emisión de CO2 0.087 kg; Código LER 17 04 11; Masa del elemento 0.045 kg; Volumen 0.00003 m3
Residuos:
- embalaje: re150101 Envases de papel y cartón. (componente de residuo); rendimiento 0.065 kg; Código LER 15 01 01; Masa del elemento 1 kg; Volumen 0.001333 m3

**mt37sve010c** Ud Válvula de esfera de latón niquelado para roscar de 3/4"
Datos técnicos: Coste energético 720.409 MJ; Emisión de CO2 48.441 kg
Residuos:
- embalaje: re150101 Envases de papel y cartón; rendimiento 0.072 kg
