# Equipo de aire acondicionado con unidad interior de cassette, sistema aire-aire split 1x1

- Propiedad del archivo: CYPE Ingenieros S.A.
- Formato: FIEBDC-3/2016
- Programa: Generador de precios de la construcción. CYPE Ingenieros, S.A.
- Fecha: 23/05/2024
- Ámbito geográfico: México
- Divisa: MXN
- Costes indirectos: 3 %
- Gastos generales: 13 %
- Beneficio industrial: 6 %
- IVA: 16 %

## I Instalaciones

### IC Calefacción, refrigeración, climatización y agua caliente sanitaria

#### ICN Unidades autónomas de climatización

**ICN030** Ud Equipo de aire acondicionado con unidad interior de cassette, sistema aire-aire split 1x1.
Equipo de aire acondicionado, sistema aire-aire split 1x1, para gas R-32, bomba de calor, alimentación monofásica (230V/50Hz), modelo climaVAIR plus VAI1-050 KN "VAILLANT", potencia frigorífica nominal 5 kW, potencia frigorífica mínima/máxima: 1,6/5,5 kW, consumo eléctrico en refrigeración 1,56 kW, SEER 5,9 (clase A+), potencia calorífica nominal 5,5 kW, potencia calorífica mínima/máxima: 1,5/6 kW, consumo eléctrico en calefacción 1,65 kW, SCOP 4 (clase A+), formado por una unidad interior de cassette VAI1-050 KNI, presión sonora mínima/máxima: 33/44 dBA, dimensiones 265x570x570 mm, peso 17 kg, panel de dimensiones del panel 47,5x620x620 mm con rejilla VAI1-60 PNI, toma de aire exterior, mando a distancia inalámbrico, y una unidad exterior VAI1-050 KDNO, con compresor tipo Inverter DC, presión sonora 53 dBA, dimensiones 596x818x302 mm, peso 39 kg, diámetro de conexión de la tubería de gas 1/2", diámetro de conexión de la tubería de líquido 1/4", con amortiguadores de muelles, soportes y fijaciones de las unidades interior y exterior, tubería de desagüe con céspol, conexión frigorífica entre unidades, conexión eléctrica entre unidades, sujeción y protección mecánica de los tendidos de líneas con ocultación bajo canal registrable en zonas vistas. Incluso elementos antivibratorios y soportes de pared para apoyo de la unidad exterior y elementos para suspensión del techo para la unidad interior.
Criterio de valoración económica: El precio no incluye la canalización ni el cableado eléctrico de alimentación.
Incluye: Replanteo de las unidades. Colocación y fijación de la unidad interior. Colocación y fijación de la unidad exterior. Conexión a las líneas frigoríficas. Conexión a la red eléctrica. Conexión a la red de desagüe. Puesta en marcha.
Criterio de cuantificación de proyecto: Número de unidades previstas, según documentación gráfica de Proyecto.
Criterio de cuantificación de obra: Se medirá el número de unidades realmente ejecutadas según especificaciones de Proyecto.

| Código | Ud | Descripción | Rendimiento | Precio | Importe |
|---|---|---|---|---|---|
| mt42vai250aa | Ud | Equipo de aire acondicionado, sistema aire-aire split 1x1, para gas R-32, bomba de calor, alimentación monofásica (230V/50Hz), modelo climaVAIR plus VAI1-050 KN "VAILLANT", potencia frigorífica nominal 5 kW, potencia frigorífica mínima/máxima: 1,6/5,5 kW, consumo eléctrico en refrigeración 1,56 kW, SEER 5,9 (clase A+), potencia calorífica nominal 5,5 kW, potencia calorífica mínima/máxima: 1,5/6 kW, consumo eléctrico en calefacción 1,65 kW, SCOP 4 (clase A+), formado por una unidad interior de cassette VAI1-050 KNI, presión sonora mínima/máxima: 33/44 dBA, dimensiones 265x570x570 mm, peso 17 kg, panel de dimensiones del panel 47,5x620x620 mm con rejilla VAI1-60 PNI, toma de aire exterior, mando a distancia inalámbrico, y una unidad exterior VAI1-050 KDNO, con compresor tipo Inverter DC, presión sonora 53 dBA, dimensiones 596x818x302 mm, peso 39 kg, diámetro de conexión de la tubería de gas 1/2", diámetro de conexión de la tubería de líquido 1/4", con amortiguadores de muelles, soportes y fijaciones de las unidades interior y exterior, tubería de desagüe con céspol, conexión frigorífica entre unidades, conexión eléctrica entre unidades, sujeción y protección mecánica de los tendidos de líneas con ocultación bajo canal registrable en zonas vistas. (material) | 1 | 69781.07 | 69781.070 |
| mt42www085 | Ud | Kit de soportes de pared, formado por juego de escuadras de 50x45 cm y cuatro amortiguadores de caucho, con sus taquetes, tornillos, tuercas y arandelas correspondientes. (material) | 1 | 560.03 | 560.030 |
| mt42www090 | Ud | Kit de soportes para suspensión del techo, formado por cuatro varillas roscadas de acero galvanizado, con sus taquetes, tuercas y arandelas correspondientes. (material) | 1 | 651.88 | 651.880 |
| mo005 | h | Oficial instalador de climatización. (mano de obra) | 2.524 | 123.28 | 311.159 |
| mo104 | h | Ayudante instalador de climatización. (mano de obra) | 2.524 | 72.91 | 184.025 |
| % | % | Herramienta menor | 2 % | 71488.164 | 1429.763 |
|  |  | Costes directos |  |  | 72917.927 |
