# Separador hidráulico

- Propiedad del archivo: CYPE Ingenieros S.A.
- Formato: FIEBDC-3/2016
- Programa: Generador de precios de la construcción. CYPE Ingenieros, S.A.
- Fecha: 23/05/2024
- Ámbito geográfico: México
- Divisa: MXN
- Costes indirectos: 3 %
- Gastos generales: 13 %
- Beneficio industrial: 6 %
- IVA: 16 %

## I Instalaciones

### IC Calefacción, refrigeración, climatización y agua caliente sanitaria

#### ICS Sistemas de conducción de agua

**ICS120** Ud Separador hidráulico.
Desacoplador hidráulico, para un caudal máximo de 1800 l/h, modelo WH 27 "VAILLANT", con aislamiento térmico.
Incluye: Replanteo. Colocación. Conexionado y comprobación de su correcto funcionamiento.
Criterio de cuantificación de proyecto: Número de unidades previstas, según documentación gráfica de Proyecto.
Criterio de cuantificación de obra: Se medirá el número de unidades realmente ejecutadas según especificaciones de Proyecto.

| Código | Ud | Descripción | Rendimiento | Precio | Importe |
|---|---|---|---|---|---|
| mt38vai700a | Ud | Desacoplador hidráulico, para un caudal máximo de 1800 l/h, modelo WH 27 "VAILLANT", con aislamiento térmico. (material) | 1 | 7407.75 | 7407.750 |
| mo011 | h | Oficial montador. (mano de obra) | 0.252 | 123.28 | 31.067 |
| mo080 | h | Ayudante montador. (mano de obra) | 0.252 | 73.05 | 18.409 |
| % | % | Herramienta menor | 2 % | 7457.226 | 149.145 |
|  |  | Costes directos |  |  | 7606.371 |
