# Calentador de agua a gas, convencional

- Propiedad del archivo: CYPE INGENIEROS, S.A.
- Formato: FIEBDC-3/2002
- Ámbito geográfico: México
- Divisa: MXN
- Costes indirectos: 3.00 %
- Gastos generales: 13.00 %
- Beneficio industrial: 6.00 %
- IVA: 16.00 %

## I Instalaciones

### IC Calefacción, refrigeración, climatización y agua caliente sanitaria

#### ICA Agua caliente

**ICA030** Ud Calentador de agua a gas, convencional.
Calentador instantáneo a gas butano y propano, modelo atmoMAG 114/1 BP "VAILLANT", de 590x310x246 mm, con cámara de combustión abierta, baja emisión de NOx, control termostático de la temperatura, encendido electrónico a pilas, sin llama piloto, y control de llama por ionización, 11 l/min, potencia útil 19,6 kW, eficiencia energética clase A, perfil de consumo M, termostato de seguridad, con kit de evacuación horizontal de humos. Incluso soporte y anclajes de fijación a paramento vertical, llave de corte de esfera, latiguillos flexibles. Totalmente montado, conexionado y probado.
Incluye: Replanteo del aparato. Fijación en paramento mediante elementos de anclaje. Colocación del aparato y accesorios. Conexionado con la red de conducción de agua. Colocación del ducto de evacuación de los productos de la combustión y los accesorios de ventilación. Puesta en marcha.
Criterio de cuantificación de proyecto: Número de unidades previstas, según documentación gráfica de Proyecto.
Criterio de cuantificación de obra: Se medirá el número de unidades realmente ejecutadas según especificaciones de Proyecto.

| Código | Ud | Descripción | Rendimiento | Precio | Importe |
|---|---|---|---|---|---|
| mt38vai253j | Ud | Calentador instantáneo a gas butano y propano, modelo atmoMAG 114/1 BP "VAILLANT", de 590x310x246 mm, con cámara de combustión abierta, baja emisión de NOx, control termostático de la temperatura, encendido electrónico a pilas, sin llama piloto, y control de llama por ionización, 11 l/min, potencia útil 19,6 kW, eficiencia energética clase A, perfil de consumo M, termostato de seguridad, con kit de evacuación horizontal de humos. (material) | 1.000 | 18074.93 | 18074.93 |
| mt38www011 | Ud | Material auxiliar para instalaciones de agua caliente sanitaria (material) | 1.000 | 42.96 | 42.96 |
| mo004 | h | Oficial calefactor. (mano de obra) | 2.936 | 123.28 | 361.95 |
| mo103 | h | Ayudante calefactor. (mano de obra) | 2.936 | 72.91 | 214.06 |
| % | % | Herramienta menor | 2 % | 18693.90 | 373.88 |
|  |  | Costes directos |  |  | 19067.78 |
