# Caldera a gas, doméstica, de condensación, mural, para calefacción

- Propiedad del archivo: CYPE INGENIEROS, S.A.
- Formato: FIEBDC-3/2002
- Ámbito geográfico: México
- Divisa: MXN
- Costes indirectos: 3.00 %
- Gastos generales: 13.00 %
- Beneficio industrial: 6.00 %
- IVA: 16.00 %

## I Instalaciones

### IC Calefacción, refrigeración, climatización y agua caliente sanitaria

#### ICG Calderas a gas

**ICG231** Ud Caldera a gas, doméstica, de condensación, mural, para calefacción.
Caldera mural, de condensación, modelo VM 486/5-5 (H-ES) ecoTEC plus "VAILLANT", potencia útil de 7,8 a 44 kW (80/60°C), potencia para el interacumulador de agua caliente sanitaria 44,1 kW, dimensiones 720x440x405 mm, con quemador modulante de gas natural, eficiencia energética clase A, con bomba de circulación de alta eficiencia, intercambiador de acero inoxidable, sistema ADS de diagnóstico con pantalla retroiluminada, sistema AKS (Aqua Kondens System) de aprovechamiento de la energía de condensación para producir agua caliente mediante interacumulador, sistema inteligente de acumulación AIS, placa de conexiones, ducto para evacuación de humos y sonda para el acumulador de agua caliente sanitaria, llaves de corte, aislamiento térmico para las llaves de corte. Totalmente montada, conexionada y probada.
Incluye: Replanteo. Presentación de los elementos. Montaje de la caldera y sus accesorios. Conexionado con las redes de conducción de agua, de gas, de instalación hidrosanitaria y eléctrica, y con el ducto de evacuación de los productos de la combustión. Puesta en marcha.
Criterio de cuantificación de proyecto: Número de unidades previstas, según documentación gráfica de Proyecto.
Criterio de cuantificación de obra: Se medirá el número de unidades realmente ejecutadas según especificaciones de Proyecto.

| Código | Ud | Descripción | Rendimiento | Precio | Importe |
|---|---|---|---|---|---|
| mt38vai035b | Ud | Caldera mural, de condensación, modelo VM 486/5-5 (H-ES) ecoTEC plus "VAILLANT", potencia útil de 7,8 a 44 kW (80/60°C), potencia para el interacumulador de agua caliente sanitaria 44,1 kW, dimensiones 720x440x405 mm, con quemador modulante de gas natural, eficiencia energética clase A, con bomba de circulación de alta eficiencia, intercambiador de acero inoxidable, sistema ADS de diagnóstico con pantalla retroiluminada, sistema AKS (Aqua Kondens System) de aprovechamiento de la energía de condensación para producir agua caliente mediante interacumulador, sistema inteligente de acumulación AIS, placa de conexiones, ducto para evacuación de humos y sonda para el acumulador de agua caliente sanitaria (material) | 1.000 | 108597.71 | 108597.71 |
| mt38vai504a | Ud | Llaves de corte, "VAILLANT". (material) | 1.000 | 6222.51 | 6222.51 |
| mt38vai505a | Ud | Aislamiento térmico para las llaves de corte, "VAILLANT". (material) | 1.000 | 1185.24 | 1185.24 |
| mt38www010 | Ud | Material auxiliar para instalaciones de calefacción. (material) | 1.000 | 49.78 | 49.78 |
| mo004 | h | Oficial calefactor. (mano de obra) | 4.124 | 123.28 | 508.41 |
| mo103 | h | Ayudante calefactor. (mano de obra) | 4.124 | 72.91 | 300.68 |
| % | % | Herramienta menor | 2 % | 116864.33 | 2337.29 |
|  |  | Costes directos |  |  | 119201.62 |
