# Sistema "VELUX" de lucera para tejados, sobre espacio no habitable

- Propiedad del archivo: CYPE Ingenieros S.A.
- Formato: FIEBDC-3/2016
- Programa: Generador de precios de la construcción. CYPE Ingenieros, S.A.
- Fecha: 23/05/2024
- Ámbito geográfico: México
- Divisa: MXN
- Costes indirectos: 3 %
- Gastos generales: 13 %
- Beneficio industrial: 6 %
- IVA: 16 %

## L Puertas, ventanas, closets, cerrajería, vidrios y protecciones solares

### LC Cancelería

#### LCN Ventanas para tejados

**LCN020** Ud Sistema "VELUX" de lucera para tejados, sobre espacio no habitable.
Lucera de techumbre, sobre espacio no habitable, modelo VLT 0000Z "VELUX", con apertura proyectante, de accionamiento manual mediante manilla inferior, de 46x61 cm, realizada en madera laminada de pino nórdico con acabado en poliuretano negro, con doble acristalamiento (-00H) (vidrio interior Float de 3 mm, cámara de aire de 10 mm, vidrio exterior Float de 3 mm y separador de acero galvanizado), marco de estanqueidad y babero de aluminio, en tejado con pendientes de 15° a 60°.
Incluye: Replanteo. Presentación, aplomado y nivelación de la lucera. Fijación de la lucera al hueco dejado en la losa. Sellado de juntas perimetrales. Colocación de los elementos de estanqueidad.
Criterio de cuantificación de proyecto: Número de unidades previstas, según documentación gráfica de Proyecto.
Criterio de cuantificación de obra: Se medirá el número de unidades realmente ejecutadas según especificaciones de Proyecto.

| Código | Ud | Descripción | Rendimiento | Precio | Importe |
|---|---|---|---|---|---|
| mt22ltv015a | Ud | Lucera de techumbre, sobre espacio no habitable, modelo VLT 0000Z "VELUX", con apertura proyectante, de accionamiento manual mediante manilla inferior, de 46x61 cm, realizada en madera laminada de pino nórdico con acabado en poliuretano negro, con doble acristalamiento (-00H) (vidrio interior Float de 3 mm, cámara de aire de 10 mm, vidrio exterior Float de 3 mm y separador de acero galvanizado), marco de estanqueidad y babero de aluminio. (material) | 1 | 2696.57 | 2696.570 |
| mo011 | h | Oficial montador. (mano de obra) | 1.162 | 123.28 | 143.251 |
| mo080 | h | Ayudante montador. (mano de obra) | 0.581 | 73.05 | 42.442 |
| % | % | Herramienta menor | 2 % | 2882.263 | 57.645 |
|  |  | Costes directos |  |  | 2939.908 |

## Recursos

**mt22ltv015a** Ud Lucera de techumbre
Datos técnicos: Coste energético 394.515 MJ; Emisión de CO2 -4.822 kg
Residuos:
- embalaje: re170203 Plástico. (componente de residuo); rendimiento 0.107 kg; Código LER 17 02 03; Masa del elemento 1 kg; Volumen 0.001667 m3
- embalaje: re170604 Materiales de aislamiento distintos de los especificados en los códigos 17 06 01 y 17 06 03. (componente de residuo); rendimiento 0.024 kg; Código LER 17 06 04; Masa del elemento 1 kg; Volumen 0.001667 m3
