# Bolardo fijo, de concreto prefabricado

- Propiedad del archivo: CYPE INGENIEROS, S.A.
- Formato: FIEBDC-3/2002
- Ámbito geográfico: México
- Divisa: MXN
- Costes indirectos: 3.00 %
- Gastos generales: 13.00 %
- Beneficio industrial: 6.00 %
- IVA: 16.00 %

## T Equipamiento urbano

### TP Protecciones peatonales

#### TPH Hitos y bolardos

**TPH050** Ud Bolardo fijo, de concreto prefabricado.
Bolardo fijo esférico, de 40 cm de diámetro, de concreto prefabricado, con tratamiento hidrófugo, fijado a una superficie soporte con mortero cementoso de fraguado rápido, Webertec Trafic "WEBER", color negro, compuesto de cemento, humo de sílice, fibras de acero, aditivos especiales y agregados seleccionados, con una resistencia a compresión a 28 días mayor o igual a 30 N/mm², y elementos de anclaje.
Criterio de valoración económica: El precio no incluye la superficie soporte.
Incluye: Replanteo. Montaje. Eliminación y limpieza del material sobrante.
Criterio de cuantificación de proyecto: Número de unidades previstas, según documentación gráfica de Proyecto.
Criterio de cuantificación de obra: Se medirá el número de unidades realmente ejecutadas según especificaciones de Proyecto.

| Código | Ud | Descripción | Rendimiento | Precio | Importe |
|---|---|---|---|---|---|
| mt52mug310i | Ud | Bolardo fijo esférico, de 40 cm de diámetro, de concreto prefabricado, con tratamiento hidrófugo, incluso anclas. (material) | 1.000 | 1359.31 | 1359.31 |
| mt09moc140a | kg | Mortero cementoso de fraguado rápido, Webertec Trafic "WEBER", color negro, compuesto de cemento, humo de sílice, fibras de acero, aditivos especiales y agregados seleccionados, con una resistencia a compresión a 28 días mayor o igual a 30 N/mm², para la reparación de pisos de concreto en áreas de tráfico rodado. (material) | 0.200 | 22.19 | 4.44 |
| mo041 | h | Oficial albañil de obra civil. (mano de obra) | 0.555 | 119.98 | 66.59 |
| mo087 | h | Ayudante albañil de obra civil. (mano de obra) | 0.555 | 73.05 | 40.54 |
| % | % | Herramienta menor | 2 % | 1470.88 | 29.42 |
|  |  | Costes directos |  |  | 1500.30 |
