# Chimenea francesa

- Propiedad del archivo: CYPE INGENIEROS, S.A.
- Formato: FIEBDC-3/2002
- Ámbito geográfico: México
- Divisa: MXN
- Costes indirectos: 3.00 %
- Gastos generales: 13.00 %
- Beneficio industrial: 6.00 %
- IVA: 16.00 %

## I Instalaciones

### IC Calefacción, refrigeración, climatización y agua caliente sanitaria

#### ICH Chimeneas, hogares, cocinas, cassettes insertables y estufas

**ICH010** Ud Chimenea francesa.
Ejecución de chimenea de fuego abierto o chimenea francesa, realizada "in situ", compuesta de hogar abierto de mampostería de tabique de barro refractario de 25x12x4 cm, asentado con mortero refractario Webertec Foc "WEBER", compuesto por cemento aluminoso, aditivos y agregados silíceos, y campana de mampostería de tabique de barro hueco hasta la losa, asentado con mortero de cemento, confeccionado en obra, dosificación 1:6, con cámara. Incluso cortafuegos de lámina de acero regulable y revestimiento posterior de la cámara y ducto de humos con una primera capa de aplanado grueso con pasta de yeso de construcción B1 y una segunda capa de aplanado fino con pasta de yeso de aplicación en capa fina C6, sin incluir el suministro ni la colocación de los materiales que forman el revestimiento decorativo del hogar y constituyen el cuerpo de la chimenea ni el ducto para evacuación de los productos de la combustión. Totalmente montada y conexionada.
Incluye: Replanteo y trazo en la losa de los muros divisorios a realizar. Colocación de las piezas por hiladas a nivel. Repaso de juntas y limpieza. Formación de cámara y ducto de evacuación de los productos de la combustión hasta la losa. Preparación del soporte que se va a revestir. Amasado del yeso grueso. Extendido de la pasta de yeso grueso. Amasado del yeso fino. Regularización del revestimiento mediante la ejecución del aplanado fino, extendiendo la pasta de yeso fino sobre el paramento con aplanado grueso. Conexión al ducto de evacuación.
Criterio de cuantificación de proyecto: Número de unidades previstas, según documentación gráfica de Proyecto.
Criterio de cuantificación de obra: Se medirá el número de unidades realmente ejecutadas según especificaciones de Proyecto.

| Código | Ud | Descripción | Rendimiento | Precio | Importe |
|---|---|---|---|---|---|
| mt05mre010k | Ud | Tabique de barro refractario, 25x12x4 cm. (material) | 200.000 | 16.82 | 3364.00 |
| mt09moc150c | kg | Mortero refractario Webertec Foc "WEBER", compuesto por cemento aluminoso, aditivos y agregados silíceos. (material) | 0.130 | 10.47 | 1.36 |
| mt04lvc010a | Ud | Tabique de barro hueco sencillo, para revestir, 24x11,5x4 cm, densidad 780 kg/m³. (material) | 135.000 | 3.79 | 511.65 |
| mt04lvc010d | Ud | Tabique de barro hueco triple, para revestir, 24x11,5x11,5 cm, densidad 780 kg/m³. (material) | 23.000 | 6.07 | 139.61 |
| mt08aaa010a | m³ | Agua. (material) | 0.035 | 22.86 | 0.80 |
| mt01arg005a | t | Arena de cantera, para mortero hecho en obra. (material) | 0.286 | 315.71 | 90.29 |
| mt08cem000f | kg | Cemento gris en sacos. (material) | 43.900 | 2.24 | 98.34 |
| mt09pye010a | m³ | Pasta de yeso para aplicación en capa fina C6. (material) | 0.030 | 2443.54 | 73.31 |
| mt09pye010b | m³ | Pasta de yeso de construcción B1. (material) | 0.170 | 2176.76 | 370.05 |
| mt38www020 | Ud | Cortafuegos regulable de lámina de acero. (material) | 1.000 | 1625.26 | 1625.26 |
| mt38www010 | Ud | Material auxiliar para instalaciones de calefacción. (material) | 2.000 | 49.78 | 99.56 |
| mq06hor010 | h | Revolvedora de concreto eléctrica con una capacidad de amasado de 160 l. (maquinaria) | 0.123 | 53.58 | 6.59 |
| mo020 | h | Oficial albañil. (mano de obra) | 27.769 | 119.98 | 3331.72 |
| mo113 | h | Cabo albañil. (mano de obra) | 29.542 | 70.30 | 2076.80 |
| mo033 | h | Oficial yesero. (mano de obra) | 2.777 | 119.98 | 333.18 |
| mo071 | h | Ayudante yesero. (mano de obra) | 1.388 | 73.05 | 101.39 |
| % | % | Herramienta menor | 2 % | 12223.91 | 244.48 |
|  |  | Costes directos |  |  | 12468.39 |
