# Encuentro de techumbre plana transitable, ventilada con paramento vertical. Impermeabilización con mantos prefabricados asfálticos

- Propiedad del archivo: CYPE INGENIEROS, S.A.
- Formato: FIEBDC-3/2002
- Ámbito geográfico: México
- Divisa: MXN
- Costes indirectos: 3.00 %
- Gastos generales: 13.00 %
- Beneficio industrial: 6.00 %
- IVA: 16.00 %

## Q Techumbres

### QB Planas transitables, ventiladas

#### QBF Puntos singulares

**QBF020** m Encuentro de techumbre plana transitable, ventilada con paramento vertical. Impermeabilización con mantos prefabricados asfálticos.
Encuentro de techumbre plana transitable, ventilada, con piso fijo, tipo convencional con paramento vertical; mediante la realización de un retranqueo perimetral de más de 5 cm con respecto al paramento vertical y de más de 20 cm de altura sobre la protección de la techumbre, relleno con mortero de cemento, confeccionado en obra, dosificación 1:8 colocado sobre la impermeabilización soldada a su vez al soporte y formada por: banda de refuerzo de 50 cm de anchura, realizada a partir de manto prefabricado de betún modificado con elastómero SBS, de 3,5 mm de espesor, con armado de fieltro de poliéster no tejido de 160 g/m², de superficie no protegida, totalmente adherido al soporte con soplete, previa imprimación con emulsión asfáltica aniónica con cargas. Remate con banda de terminación de 50 cm de desarrollo con manto prefabricado de betún modificado con elastómero SBS, de 3,5 mm de espesor, con armado de fieltro de poliéster no tejido de 160 g/m², de superficie no protegida, acabado con un revestimiento de zoclos de gres rústico, de 7 cm, 3 €/m colocados con junta abierta (separación entre 3 y 15 mm), en capa fina con adhesivo cementoso mejorado de ligantes mixtos, C2 TE, con deslizamiento reducido y tiempo abierto ampliado Webercol Flex Duo "WEBER", color gris y emboquillados con mortero de juntas cementoso mejorado, tipo CG2 W A, con absorción de agua reducida y resistencia elevada a la abrasión, Webercolor Premium "WEBER", color Blanco, formación de ventilación perimetral de la cámara con tabique de barro hueco, y colocación de botaguas cerámico de 11x24 cm, fijado al paramento, como remate de la ventilación perimetral de la cámara.
Incluye: Formación de la ventilación perimetral de la cámara y del retranqueo perimetral. Limpieza y preparación de la superficie. Aplicación de la emulsión asfáltica. Colocación de la banda de refuerzo. Colocación de la banda de terminación. Replanteo de las piezas de zoclo. Corte de las piezas y formación de encajes en esquinas y rincones. Colocación del zoclo. Emboquillado con mortero de juntas. Colocación del botaguas sobre la ventilación perimetral de la cámara.
Criterio de cuantificación de proyecto: Longitud medida en proyección horizontal, según documentación gráfica de Proyecto.
Criterio de cuantificación de obra: Se medirá, en proyección horizontal, la longitud realmente ejecutada según especificaciones de Proyecto.

| Código | Ud | Descripción | Rendimiento | Precio | Importe |
|---|---|---|---|---|---|
| mt04lvc010b | Ud | Tabique de barro hueco doble, para revestir, 24x11,5x7 cm, densidad 780 kg/m³. (material) | 9.000 | 4.55 | 40.95 |
| mt04lvc010d | Ud | Tabique de barro hueco triple, para revestir, 24x11,5x11,5 cm, densidad 780 kg/m³. (material) | 4.000 | 6.07 | 24.28 |
| mt08aaa010a | m³ | Agua. (material) | 0.012 | 22.86 | 0.27 |
| mt01arg005a | t | Arena de cantera, para mortero hecho en obra. (material) | 0.030 | 315.71 | 9.47 |
| mt08cem000f | kg | Cemento gris en sacos. (material) | 3.868 | 2.24 | 8.66 |
| mt14iea020c | kg | Emulsión asfáltica aniónica con cargas. (material) | 0.150 | 97.72 | 14.66 |
| mt14lba010g | m² | Manto prefabricado de betún modificado con elastómero SBS, de 3,5 mm de espesor, masa nominal 4 kg/m², con armado de fieltro de poliéster no tejido de 160 g/m², de superficie no protegida. (material) | 1.025 | 205.22 | 210.35 |
| mt18rcr010a300 | m | Zoclo cerámico de gres rústico, de 7 cm de anchura, $ 3,00/m. (material) | 1.050 | 56.47 | 59.29 |
| mt09mcw010g | kg | Adhesivo cementoso mejorado de ligantes mixtos, C2 TE, con deslizamiento reducido y tiempo abierto ampliado Webercol Flex Duo "WEBER", color gris, a base de cemento gris, resinas sintéticas especiales, agregados silíceos y calcáreos y aditivos orgánicos e inorgánicos, con muy bajo contenido de sustancias orgánicas volátiles (VOC), con resistencia a la inmersión en agua. (material) | 0.240 | 5.58 | 1.34 |
| mt09mcw050ia | kg | Mortero de juntas cementoso mejorado, tipo CG2 W A, con absorción de agua reducida y resistencia elevada a la abrasión, Webercolor Premium "WEBER", color Blanco, compuesto de cementos especiales, resina, agregados silíceos, aditivos hidrofugantes y aditivos orgánicos e inorgánicos específicos, con muy bajo contenido de sustancias orgánicas volátiles (VOC), con tecnología Protect³ y Pure Clean, bactericida, antimoho y antiverdín, repelente del agua y la suciedad, de fraguado y endurecimiento rápido, con efecto preventivo de las eflorescencias, con alta resistencia a los agentes químicos, flexible e impermeable al agua, para emboquillado de todo tipo de piezas cerámicas, piedras naturales y terrazo, para juntas de hasta 15 mm. (material) | 0.010 | 33.16 | 0.33 |
| mt20vce020a | m | Botaguas cerámico de baldosín catalán, acabado mate, color rojo, en piezas de 11x24x1,2 cm, con goterón. (material) | 1.000 | 70.39 | 70.39 |
| mt08adt010 | kg | Aditivo hidrófugo para impermeabilización de morteros u concretos. (material) | 0.090 | 18.29 | 1.65 |
| mt09mcr070a | kg | Mortero de juntas cementoso con resistencia elevada a la abrasión y absorción de agua reducida, CG2, para junta abierta entre 3 y 15 mm. (material) | 0.164 | 14.52 | 2.38 |
| mq06hor010 | h | Revolvedora de concreto eléctrica con una capacidad de amasado de 160 l. (maquinaria) | 0.018 | 53.58 | 0.96 |
| op00sop010 |  | Soplete para soldadura de mantos prefabricados asfálticos. | 1.000 | 0.00 | 0.00 |
| mo029 | h | Oficial aplicador de membranas y mantos impermeabilizantes. (mano de obra) | 0.227 | 119.98 | 27.24 |
| mo067 | h | Ayudante aplicador de membranas y mantos impermeabilizantes. (mano de obra) | 0.227 | 73.05 | 16.58 |
| mo020 | h | Oficial albañil. (mano de obra) | 0.403 | 119.98 | 48.35 |
| mo113 | h | Cabo albañil. (mano de obra) | 0.613 | 70.30 | 43.09 |
| mo023 | h | Oficial colocador de pisos. (mano de obra) | 0.234 | 119.98 | 28.08 |
| % | % | Herramienta menor | 2 % | 608.32 | 12.17 |
|  |  | Costes directos |  |  | 620.49 |
