# Cerramiento de fachada de vidrioblocks

- Propiedad del archivo: CYPE INGENIEROS, S.A.
- Formato: FIEBDC-3/2002
- Ámbito geográfico: México
- Divisa: MXN
- Costes indirectos: 3.00 %
- Gastos generales: 13.00 %
- Beneficio industrial: 6.00 %
- IVA: 16.00 %

## F Fachadas y muros divisorios

### FU Cerramientos acristalados y muros divisorios acristaladas

#### FUV Cerramientos de vidrioblocks

**FUV010** m² Cerramiento de fachada de vidrioblocks.
Cerramiento de fachada de mampostería de bloques huecos de vidrio moldeado ondulado, incoloro, 190x190x80 mm, asentados con mortero adhesivo, Webertec Glass "WEBER", color blanco, compuesto de cemento blanco, resina sintética hidrófuga, agregados silíceos y calcáreos y aditivos orgánicos e inorgánicos, y varillas de acero galvanizado, con juntas perimetrales de 3,5 cm de espesor y juntas entre bloques de 1 cm de espesor mínimo, con banda autoadhesiva desolidarizante de espuma de poliuretano de celdas cerradas, de 3,2 mm de espesor y 70 mm de anchura. Incluso crucetas de PVC para la colocación de vidrioblocks y silicona para sellado perimetral.
Incluye: Replanteo. Colocación y aplomado de miras de referencia. Tendido de hilos entre miras. Colocación de las bandas de dilatación inferior y laterales. Colocación de adhesivo cementoso en la junta perimetral inferior. Colocación de los bloques por hiladas a nivel y de las crucetas entre bloques. Colocación de las varillas. Colocación de la banda de dilatación superior antes de la colocación de la última hilada de bloques. Emboquillado de los bloques. Sellado de las juntas perimetrales. Repaso y limpieza de juntas.
Criterio de cuantificación de proyecto: Superficie medida según documentación gráfica de Proyecto, sin duplicar esquinas ni encuentros, deduciendo todos los huecos.
Criterio de cuantificación de obra: Se medirá la superficie realmente ejecutada según especificaciones de Proyecto, sin duplicar esquinas ni encuentros, deduciendo todos los huecos.

| Código | Ud | Descripción | Rendimiento | Precio | Importe |
|---|---|---|---|---|---|
| mt12psg041c | m | Banda autoadhesiva desolidarizante de espuma de poliuretano de celdas cerradas, de 3,2 mm de espesor y 70 mm de anchura, resistencia térmica 0,10 m²K/W, conductividad térmica 0,032 W/(mK). (material) | 0.500 | 6.19 | 3.10 |
| mt21vmh010ada | Ud | Bloque hueco de vidrio moldeado ondulado, incoloro, 190x190x80 mm. (material) | 25.000 | 48.94 | 1223.50 |
| mt09mcw030a | kg | Mortero adhesivo, Webertec Glass "WEBER", color blanco, para el montaje y emboquillado de vidrioblocks. (material) | 12.000 | 11.05 | 132.60 |
| mt07www060a | kg | Varilla de acero galvanizado, de 6 mm de diámetro. (material) | 2.350 | 59.01 | 138.67 |
| mt21vva110 | Ud | Repercusión, por m², de crucetas de PVC para la colocación de vidrioblocks. (material) | 1.000 | 62.64 | 62.64 |
| mt15sja025b | Ud | Cartucho de silicona acética monocomponente, antimoho, color transparente, de 310 ml. (material) | 0.500 | 199.47 | 99.74 |
| mo021 | h | Oficial albañil especializado en trabajos de mampostería. (mano de obra) | 4.343 | 119.98 | 521.07 |
| mo114 | h | Peón albañil especializado en trabajos de mampostería. (mano de obra) | 2.171 | 70.30 | 152.62 |
| % | % | Herramienta menor | 2 % | 2333.94 | 46.68 |
|  |  | Costes directos |  |  | 2380.62 |
